# Étai de paillasse d'escalier

- Propriété du fichier: CYPE INGENIEROS, S.A.
- Format: FIEBDC-3/2002
- Zone géographique: Sénégal
- Devise: XOF
- Coûts indirects: 3.00 %
- Frais généraux: 13.00 %
- Bénéfice: 6.00 %
- TVA: 18.00 %

## P Interventions préalables

### PA Étaiement d'éléments de structure

#### PAE Étaiement d'escaliers

**PAE010** m² Étai de paillasse d'escalier.
Exécution d'un étaiement de paillasse d'escalier, composé de 2 étais métalliques télescopiques de 3 m de hauteur, amortissables en 150 utilisations et planches en bois de pin, amortissables en 10 utilisations. Comprend les moyens d'élévation, la mise en charge et le retrait de l'appui après utilisation, le nivellement, la fixation avec des clous en acier, les chutes et les découpes.
Inclut: Préparation de la surface d'appui. Implantation et découpe des planches. Mise en place des étais. Installation et mise en charge de l'étai. Démontage et retrait de l'étai une fois les travaux finalisés.
Critère pour le métré: Surface mesurée selon documentation graphique du Projet.
Critère pour le mémoire: On mesurera la surface réellement exécutée selon les spécifications du Projet.

| Code | U | Désignation | Quantité | Prix | Montant |
|---|---|---|---|---|---|
| mt50spa052b | m | Grosse planche en bois de pin, de 20x7,2 cm. (matériau) | 0.080 | 5534.75 | 442.78 |
| mt50spa101 | kg | Clous en acier. (matériau) | 0.060 | 1638.99 | 98.34 |
| mt50spa081a | U | Étai métallique télescopique, allant jusqu'à 3 m de hauteur. (matériau) | 0.013 | 16856.39 | 219.13 |
| op00sie020 |  | Scie circulaire à disque fixe, pour table de travail. | 1.000 | 0.00 | 0.00 |
| op00tal010 |  | Perceuse. | 1.000 | 0.00 | 0.00 |
| mo020 | h | Compagnon professionnel III/CP2 construction. (main-d'œuvre) | 0.898 | 1654.86 | 1486.06 |
| mo113 | h | Ouvrier d'exécution I/OE1 construction. (main-d'œuvre) | 0.898 | 935.45 | 840.03 |
| % | % | Frais de chantier des unités d'ouvrage | 2 % | 3086.34 | 61.73 |
|  |  | Coûts directs |  |  | 3148.07 |
