# Ensemble des essais de fonctionnement dans un logement, pour vérifier le bon comportement des installations suivantes: électricité, TV/FM et interphone automatique

- Propriété du fichier: CYPE INGENIEROS, S.A.
- Format: FIEBDC-3/2002
- Zone géographique: Sénégal
- Devise: XOF
- Coûts indirects: 3.00 %
- Frais généraux: 13.00 %
- Bénéfice: 6.00 %
- TVA: 18.00 %

## Q Contrôle de qualité et essais

### QR Essais de fonctionnement

#### QRI Équipements techniques

**QRI010** U Ensemble des essais de fonctionnement dans un logement, pour vérifier le bon comportement des installations suivantes: électricité, TV/FM et interphone automatique.
Ensemble des essais de fonctionnement à réaliser par un laboratoire accrédité dans le domaine technique correspondant, pour vérifier le bon comportement des installations suivantes: électricité, TV/FM et interphone automatique. Comprend le rapport des résultats.
Inclut: Réalisation des tests. Rédaction du rapport des résultats des tests réalisés.
Critère de métré de projet: Essai à réaliser, selon documentation du Plan de contrôle de qualité.
Critère de mesure de l'ouvrage: Le nombre de tests réalisés sera mesuré par un laboratoire accrédité selon les spécifications du Projet.

| Code | U | Désignation | Quantité | Prix | Montant |
|---|---|---|---|---|---|
| mt49prs110a | U | Essai de fonctionnement pour vérifier le bon comportement de l'installation électrique en logement, comprend le rapport des résultats. (matériau) | 1.000 | 15195.90 | 15195.90 |
| mt49prs120a | U | Essai de fonctionnement pour vérifier le bon comportement de l'installation de TV/FM en logement, comprend le rapport des résultats. (matériau) | 1.000 | 10130.60 | 10130.60 |
| mt49prs130 | U | Essai de fonctionnement pour vérifier le bon comportement de l'installation d'un interphone en logement, comprend le rapport des résultats. (matériau) | 1.000 | 10130.60 | 10130.60 |
| mt49prs150a | U | Essai de fonctionnement pour vérifier le bon comportement de l'installation d'une chaudière avec réservoir en logement, comprend le rapport des résultats. (matériau) | 1.000 | 48120.35 | 48120.35 |
| % | % | Frais de chantier des unités d'ouvrage | 2 % | 83577.45 | 1671.55 |
|  |  | Coûts directs |  |  | 85249.00 |
