# Essai de fonctionnement pour vérifier l'étanchéité d'une toiture inclinée via arrosage

- Propriété du fichier: CYPE INGENIEROS, S.A.
- Format: FIEBDC-3/2002
- Zone géographique: Sénégal
- Devise: XOF
- Coûts indirects: 3.00 %
- Frais généraux: 13.00 %
- Bénéfice: 6.00 %
- TVA: 18.00 %

## Q Contrôle de qualité et essais

### QR Essais de fonctionnement

#### QRQ Toitures

**QRQ010** U Essai de fonctionnement pour vérifier l'étanchéité d'une toiture inclinée via arrosage.
Essai de fonctionnement à réaliser par un laboratoire accrédité dans le domaine technique correspondant, pour vérifier l'étanchéité d'une toiture inclinée via arrosage continu de toute sa surface. Comprend le déplacement au site et le rapport des résultats.
Inclut: Déplacement sur chantier. Réalisation de l'essai. Rédaction du rapport du résultat du test réalisé.
Critère de métré de projet: Essai à réaliser, selon documentation du Plan de contrôle de qualité.
Critère de mesure de l'ouvrage: Le nombre de tests réalisés sera mesuré par un laboratoire accrédité selon les spécifications du Projet.

| Code | U | Désignation | Quantité | Prix | Montant |
|---|---|---|---|---|---|
| mt49prs010Dm | U | Essai de fonctionnement pour vérifier l'étanchéité d'une toiture inclinée via arrosage, comprend le déplacement au site et le rapport des résultats. (matériau) | 1.000 | 322927.66 | 322927.66 |
| % | % | Frais de chantier des unités d'ouvrage | 2 % | 322927.66 | 6458.55 |
|  |  | Coûts directs |  |  | 329386.21 |
