# Réhabilitation énergétique des bâtiments via l'incorporation de jalousie fixe avec fixations d'acier galvanisé et lames orientables en PVC, montée par vissage dans ouvrage en maçonnerie

- Propriété du fichier: CYPE INGENIEROS, S.A.
- Format: FIEBDC-3/2002
- Zone géographique: Sénégal
- Coûts indirects: 3.00 %
- Frais généraux: 13.00 %
- Bénéfice: 6.00 %
- TVA: 18.00 %

## R Rénovation énergétique

### RB Baies

#### RBJ Protection solaire: treillis

**RBJ050** m² Réhabilitation énergétique des bâtiments via l'incorporation de jalousie fixe avec fixations d'acier galvanisé et lames orientables en PVC, montée par vissage dans ouvrage en maçonnerie.
Réhabilitation énergétique des bâtiments via l'incorporation de jalousie fixe avec lames orientables en PVC, placées sur crémaillères des éléments mobiles, de profilés en acier galvanisé, ancrés à l'ouvrage avec chevilles en nylon et vis en acier. Comprend pattes d'accroche, l'élaboration en atelier et l'ajustage final sur site.
Inclut: Implantation. Présentation et nivellement. Résolution des unions de la sous-structure aux parements. Montage des éléments complémentaires.
Critère de métré de projet: Surface mesurée selon documentation graphique du Projet, en déduisant les ouvertures de surface supérieure à 3 m².
Critère de mesure de l'ouvrage: On mesurera la surface réellement exécutée selon les spécifications du Projet, en déduisant les ouvertures de surface supérieure à 3 m².

| Code | U | Désignation | Quantité | Prix | Montant |
|---|---|---|---|---|---|
| mt26aaa033 | U | Répercussion, par m² de jalousie, d'éléments de fixation sur un ouvrage en maçonnerie: chevilles en nylon et vis en acier. (matériau) | 1.000 | 2.60 | 2.60 |
| mt24pce010b | m² | Jalousie orientable à lames de PVC. (matériau) | 1.000 | 57.76 | 57.76 |
| op00ato010 |  | Tournevis. | 1.000 | 0.00 | 0.00 |
| mo018 | h | Compagnon professionnel III/CP2 menuisier PVC et métal. (main-d'œuvre) | 0.265 | 1.45 | 0.38 |
| mo059 | h | Ouvrier professionnel II/OP menuisier PVC et métal. (main-d'œuvre) | 0.265 | 0.83 | 0.22 |
| % | % | Coûts directs complémentaires | 2 % | 60.96 | 1.22 |
|  |  | Coûts directs |  |  | 62.18 |
