# Réhabilitation énergétique des bâtiments via l'incorporation de jalousie système Favcel00 "FAVEMANC"

- Propriété du fichier: CYPE INGENIEROS, S.A.
- Format: FIEBDC-3/2002
- Zone géographique: Sénégal
- Coûts indirects: 3.00 %
- Frais généraux: 13.00 %
- Bénéfice: 6.00 %
- TVA: 18.00 %

## R Rénovation énergétique

### RB Baies

#### RBJ Protection solaire: treillis

**RBJ070** m² Réhabilitation énergétique des bâtiments via l'incorporation de jalousie système Favcel00 "FAVEMANC", de lames céramiques extrudées de section carrée, de 55x55 mm et de 600 à 1200 mm de longueur, couleur Tabaco, gamme de couleurs lisses, avec sous-structure support.
Réhabilitation énergétique des bâtiments via l'incorporation de jalousie système Favcel00 "FAVEMANC", de lames céramiques extrudées de section carrée, de 55x55 mm et de 600 à 1200 mm de longueur, couleur Tabaco, gamme de couleurs lisses, avec sous-structure support composée de profilés verticaux en aluminium extrudé de composition 6063 et traitement thermique T-5, de 2 mm d'épaisseur moyenne, connecteurs métalliques pour support des pièces en terre cuite, consoles en aluminium pour soutien et consoles en aluminium pour le soutien des profilés verticaux fixées à l'aide d'ancrages et de vis en acier inoxydable A2 selon DIN 7504-K, à tête hexagonale ou plane. Comprend les découpes et les ajustements.
Inclut: Implantation. Présentation, nivellement et montage de la sous-structure support. Présentation des lames. Recoupes et ajustages des lames. Fixation définitive des lames à la sous-structure support. Nettoyage final.
Critère de métré de projet: Surface mesurée selon documentation graphique du Projet, sans dupliquer les coins ni les rencontres, en déduisant toutes les ouvertures.
Critère de mesure de l'ouvrage: On mesurera la surface réellement exécutée selon les spécifications du Projet, sans dupliquer les coins ni les rencontres, en déduisant toutes les ouvertures.

| Code | U | Désignation | Quantité | Prix | Montant |
|---|---|---|---|---|---|
| mt12pcg120da | m | Lame céramique extrudée, de section carrée "FAVEMANC", de 55x55 mm et de 600 à 1200 mm de longueur, couleur Tabaco, gamme de couleurs lisses. (matériau) | 10.000 | 26.73 | 267.30 |
| mt12pcg106 | U | Répercussion, par m de lame céramique extrudée "FAVEMANC", de connecteurs métalliques et visserie pour fixation de la lame aux profilés verticaux. (matériau) | 10.000 | 8.25 | 82.50 |
| mt12pcg107 | m | Profilé métallique intérieur de sécurité pour lame céramique extrudée "FAVEMANC". (matériau) | 10.000 | 5.52 | 55.20 |
| mt12pcg105 | m² | Sous-structure support composée de profilés verticaux en aluminium extrudé de composition 6063 et traitement thermique T-5, de 2 mm d'épaisseur moyenne, connecteurs métalliques pour support des pièces en terre cuite, consoles en aluminium pour soutien et consoles en aluminium pour le soutien des profilés verticaux fixées à l'aide d'ancrages et de vis en acier inoxydable A2 selon DIN 7504-K, à tête hexagonale ou plane. (matériau) | 1.050 | 29.71 | 31.20 |
| op00ato010 |  | Tournevis. | 1.000 | 0.00 | 0.00 |
| mo052 | h | Compagnon professionnel III/CP2 poseur de systèmes de façades préfabriqués. (main-d'œuvre) | 4.108 | 1.48 | 6.08 |
| mo099 | h | Ouvrier professionnel II/OP poseur de systèmes de façades préfabriqués. (main-d'œuvre) | 4.108 | 0.83 | 3.41 |
| % | % | Coûts directs complémentaires | 3 % | 445.69 | 13.37 |
|  |  | Coûts directs |  |  | 459.06 |
