# Réhabilitation énergétique des bâtiments via la mise en place

- Propriété du fichier: CYPE INGENIEROS, S.A.
- Format: FIEBDC-3/2002
- Zone géographique: Sénégal
- Coûts indirects: 3.00 %
- Frais généraux: 13.00 %
- Bénéfice: 6.00 %
- TVA: 18.00 %

## R Rénovation énergétique

### RC Chauffage, climatisation et E.C.S.

#### RCA Eau chaude

**RCA020** U Réhabilitation énergétique des bâtiments via la mise en place, en remplacement d'un équipement existant, de chauffe-eau électrique instantané pour le service d'E.C.S., mural vertical, débit 11,5 l/min, puissance 21 kW, alimentation triphasée (400V/50Hz), de 472x236x139 mm.
Réhabilitation énergétique des bâtiments via la mise en place, en remplacement d'un équipement existant, de chauffe-eau électrique instantané pour le service d'E.C.S., mural vertical, débit 11,5 l/min, puissance 21 kW, alimentation triphasée (400V/50Hz), de 472x236x139 mm. Comprend le support et les ancrages de fixation, les vannes à sphère et les flexibles de raccordement, pour l'entrée et la sortie de l'eau. Totalement monté, connecté et testé.
Inclut: Implantation de l'appareil. Fixation dans un mur via des éléments d'ancrage. Mise en place de l'appareil et des accessoires. Connecté aux réseaux de conduction d'eau, électrique et de terre. Mise en marche.
Critère de métré de projet: Nombre d'unités prévues, selon documentation graphique du Projet.
Critère de mesure de l'ouvrage: On mesurera le nombre d'unités réellement exécutées selon les spécifications du Projet.

| Code | U | Désignation | Quantité | Prix | Montant |
|---|---|---|---|---|---|
| mt38cej010gc | U | Chauffe-eau électrique instantané pour le service d'E.C.S., mural vertical, débit 11,5 l/min, puissance 21 kW, alimentation triphasée (400V/50Hz), de 472x236x139 mm. (matériau) | 1.000 | 480.27 | 480.27 |
| mt38tew010b | U | Tube flexible de 25 cm et de 3/4" de diamètre. (matériau) | 2.000 | 4.01 | 8.02 |
| mt37sve010b | U | Vanne à sphère en laiton nickelé à visser de 1/2". (matériau) | 2.000 | 5.25 | 10.50 |
| mt38www011 | U | Produits complémentaires pour installations d'E.C.S. (matériau) | 1.000 | 1.84 | 1.84 |
| mo008 | h | Compagnon professionnel III/CP2 plombier. (main-d'œuvre) | 0.927 | 1.48 | 1.37 |
| mo107 | h | Ouvrier professionnel II/OP plombier. (main-d'œuvre) | 0.927 | 0.83 | 0.77 |
| % | % | Coûts directs complémentaires | 2 % | 502.77 | 10.06 |
|  |  | Coûts directs |  |  | 512.83 |
