# RCA040

- Propriété du fichier: CYPE INGENIEROS, S.A.
- Format: FIEBDC-3/2002
- Zone géographique: Sénégal
- Coûts indirects: 3.00 %
- Frais généraux: 13.00 %
- Bénéfice: 6.00 %
- TVA: 18.00 %

## R Rénovation énergétique

### RC Chauffage, climatisation et E.C.S.

#### RCA Eau chaude

**RCA040** U Réhabilitation énergétique des bâtiments via la mise en place, en remplacement d'un équipement existant, de chauffe-eau gaz avec accumulation butane et propane, à condensation, pour le service d'E.C.S., de sol, chambre de combustion étanche et tirage forcé, capacité utile 217 l, diamètre 705 mm, hauteur 1405 mm, puissance utile 30,6 kW.
Réhabilitation énergétique des bâtiments via la mise en place, en remplacement d'un équipement existant, de chauffe-eau gaz avec accumulation butane et propane, à condensation, pour le service d'E.C.S., de sol, chambre de combustion étanche et tirage forcé, capacité utile 217 l, diamètre 705 mm, hauteur 1405 mm, puissance utile 30,6 kW, avec brûleur Cyclonic, allumeur électronique, chambre de combustion, échangeur et tonneau en acier vitrifié, isolation thermique de 50 mm d'épaisseur de mousse de polyuréthane sans CFC, enveloppe en tôle vernissée de couleur gris métallisé, anodes de magnésium, registre de nettoyage, panneau de contrôle avec diagnostic digital de la température et de l'état, vanne de vidange et groupe de sécurité, sans inclure le conduit d'évacuation des produits de la combustion que relie le ballon à échangeur à la cheminée. Comprend le support et les ancrages de fixation verticale, les vannes à sphère, vanne de sécurité et les flexibles de raccordement, pour l'entrée et la sortie de l'eau. Totalement monté, connecté et testé.
Inclut: Implantation de l'appareil. Fixation dans un mur via des éléments d'ancrage. Mise en place de l'appareil et des accessoires. Connecté aux réseaux de conduction d'eau, électrique et de terre. Mise en marche.
Critère de métré de projet: Nombre d'unités prévues, selon documentation graphique du Projet.
Critère de mesure de l'ouvrage: On mesurera le nombre d'unités réellement exécutées selon les spécifications du Projet.

| Code | U | Désignation | Quantité | Prix | Montant |
|---|---|---|---|---|---|
| mt38agc040ga | U | Chauffe-eau gaz avec accumulation butane et propane, à condensation, pour le service d'E.C.S., de sol, chambre de combustion étanche et tirage forcé, capacité utile 217 l, diamètre 705 mm, hauteur 1405 mm, puissance utile 30,6 kW, avec brûleur Cyclonic, allumeur électronique, chambre de combustion, échangeur et tonneau en acier vitrifié, isolation thermique de 50 mm d'épaisseur de mousse de polyuréthane sans CFC, enveloppe en tôle vernissée de couleur gris métallisé, anodes de magnésium, registre de nettoyage, panneau de contrôle avec diagnostic digital de la température et de l'état, vanne de vidange et groupe de sécurité. (matériau) | 1.000 | 7720.25 | 7720.25 |
| mt37sve010f | U | Vanne à sphère en laiton nickelé à visser de 1 1/2". (matériau) | 2.000 | 27.39 | 54.78 |
| mt38www011 | U | Produits complémentaires pour installations d'E.C.S. (matériau) | 1.000 | 1.84 | 1.84 |
| mo004 | h | Compagnon professionnel III/CP2 chauffagiste. (main-d'œuvre) | 5.419 | 1.48 | 8.02 |
| mo103 | h | Ouvrier professionnel II/OP chauffagiste. (main-d'œuvre) | 5.419 | 0.83 | 4.50 |
| % | % | Coûts directs complémentaires | 2 % | 7789.39 | 155.79 |
|  |  | Coûts directs |  |  | 7945.18 |

| Code | U | Désignation | Prix |
|---|---|---|---|
| mo008 | h | Compagnon professionnel III/CP2 plombier. (main-d'œuvre) | 1.48 |
| mo107 | h | Ouvrier professionnel II/OP plombier. (main-d'œuvre) | 0.83 |
