# Réhabilitation énergétique des bâtiments via l'incorporation de capteur solaire thermique par thermosiphon

- Propriété du fichier: CYPE INGENIEROS, S.A.
- Format: FIEBDC-3/2002
- Zone géographique: Sénégal
- Coûts indirects: 3.00 %
- Frais généraux: 13.00 %
- Bénéfice: 6.00 %
- TVA: 18.00 %

## R Rénovation énergétique

### RC Chauffage, climatisation et E.C.S.

#### RCB Captage solaire

**RCB010** U Réhabilitation énergétique des bâtiments via l'incorporation de capteur solaire thermique par thermosiphon, complet, pour installation individuelle, pour mise en place sur couverture plane, composé de: panneau de 1050x2000x75 mm, surface utile 1,99 m², rendement optique 0,761 et coefficient primaire de pertes 3,39 W/m²K, selon NF EN 12975-2 et réservoir cylindrique en acier vitrifié de 110 l.
Réhabilitation énergétique des bâtiments via l'incorporation de capteur solaire thermique par thermosiphon, complet, pour installation individuelle, pour mise en place sur couverture plane, formé de: panneau de 1050x2000x75 mm, surface utile 1,99 m², rendement optique 0,761 et coefficient primaire de pertes 3,39 W/m²K, selon NF EN 12975-2, absorbeur en cuivre formé par une batterie de tubes de 8 mm de diamètre, revêtement de matériau non contaminant sans chrome noir, isolation formée de 30 mm de mousse de polyuréthane sans CFC, couverture protectrice en verre trempé de 4 mm d'épaisseur, de transmittance élevée; réservoir cylindrique en acier vitrifié de 110 l; kit hydraulique; groupe de sécurité; vase d'expansion et châssis support pour couverture plane. Totalement monté, connecté et testé.
Inclut: Implantation de l'ensemble. Mise en place de la structure support. Mise en place et fixation des panneaux sur la structure support. Mise en place du système d'accumulation solaire. Connecté au réseau de conduction d'eau. Remplissage du circuit.
Critère de métré de projet: Nombre d'unités prévues, selon documentation graphique du Projet.
Critère de mesure de l'ouvrage: On mesurera le nombre d'unités réellement exécutées selon les spécifications du Projet.

| Code | U | Désignation | Quantité | Prix | Montant |
|---|---|---|---|---|---|
| mt38csg020a | U | Capteur solaire thermique par thermosiphon, complet, pour installation individuelle, pour mise en place sur couverture plane, formé de: panneau de 1050x2000x75 mm, surface utile 1,99 m², rendement optique 0,761 et coefficient primaire de pertes 3,39 W/m²K, selon NF EN 12975-2, absorbeur en cuivre formé par une batterie de tubes de 8 mm de diamètre, revêtement de matériau non contaminant sans chrome noir, isolation formée de 30 mm de mousse de polyuréthane sans CFC, couverture protectrice en verre trempé de 4 mm d'épaisseur, de transmittance élevée; réservoir cylindrique en acier vitrifié de 110 l; kit hydraulique; groupe de sécurité; vase d'expansion et châssis support pour couverture plane. (matériau) | 1.000 | 1600.91 | 1600.91 |
| mo009 | h | Compagnon professionnel III/CP2 installateur de capteurs solaires. (main-d'œuvre) | 3.708 | 1.48 | 5.49 |
| mo108 | h | Ouvrier professionnel II/OP installateur de capteurs solaires. (main-d'œuvre) | 3.708 | 0.83 | 3.08 |
| % | % | Coûts directs complémentaires | 2 % | 1609.48 | 32.19 |
|  |  | Coûts directs |  |  | 1641.67 |
