# Réhabilitation énergétique des bâtiments via l'incorporation de capteur solaire thermique complet à tubes de vidange

- Propriété du fichier: CYPE INGENIEROS, S.A.
- Format: FIEBDC-3/2002
- Zone géographique: Sénégal
- Coûts indirects: 3.00 %
- Frais généraux: 13.00 %
- Bénéfice: 6.00 %
- TVA: 18.00 %

## R Rénovation énergétique

### RC Chauffage, climatisation et E.C.S.

#### RCB Captage solaire

**RCB020** U Réhabilitation énergétique des bâtiments via l'incorporation de capteur solaire thermique complet à tubes de vidange, partagé, pour installation individuelle, formé d'un panneau, de 1260x1650x140 mm, rendement optique 0,93 et coefficient de pertes 1,623 W/m²K, ballon échangeur à un serpentin de 200 litres.
Réhabilitation énergétique des bâtiments via l'incorporation de capteur solaire thermique complet à tubes de vidange, partagé, pour installation individuelle, composé de: un panneau, de 1260x1650x140 mm, rendement optique 0,93 et coefficient de pertes 1,623 W/m²K, avec tubes en verre avec borosilicate, composés d'un tube intérieur recouvert internement d'une couche d'absorption de nitrure d'aluminium (AlN), une chambre de vidange et un tube extérieur de 47 mm de diamètre et 1500 mm de longueur et collecteurs en cuivre de 8 mm de diamètre, carcasse en aluminium avec isolation en polyuréthane, réflecteurs montés sur le châssis pour améliorer le rendement; structure de support; ballon échangeur formé de réservoir interne d'acier inoxydable, de 200 l, serpentin, isolation en polyuréthane de 45 mm d'épaisseur, réservoir externe en acier avec finition polie panneau de contrôle; vase d'expansion; pompe de circulation; centrale de contrôle; vannes et manomètre, comprend liquide de remplissage pour capteur solaire thermique. Totalement monté, connecté et testé.
Inclut: Implantation de l'ensemble. Mise en place de la structure support. Mise en place et fixation des panneaux sur la structure support. Mise en place du système d'accumulation solaire. Connecté au réseau de conduction d'eau. Remplissage du circuit.
Critère de métré de projet: Nombre d'unités prévues, selon documentation graphique du Projet.
Critère de mesure de l'ouvrage: On mesurera le nombre d'unités réellement exécutées selon les spécifications du Projet.

| Code | U | Désignation | Quantité | Prix | Montant |
|---|---|---|---|---|---|
| mt38csg030aa | U | Capteur solaire thermique complet à tubes de vidange, partagé, pour installation individuelle, composé de: un panneau, de 1260x1650x140 mm, rendement optique 0,93 et coefficient de pertes 1,623 W/m²K, avec tubes en verre avec borosilicate, composés d'un tube intérieur recouvert internement d'une couche d'absorption de nitrure d'aluminium (AlN), une chambre de vidange et un tube extérieur de 47 mm de diamètre et 1500 mm de longueur et collecteurs en cuivre de 8 mm de diamètre, carcasse en aluminium avec isolation en polyuréthane, réflecteurs montés sur le châssis pour améliorer le rendement; structure de support; ballon échangeur formé de réservoir interne d'acier inoxydable, de 200 l, serpentin, isolation en polyuréthane de 45 mm d'épaisseur, réservoir externe en acier avec finition polie panneau de contrôle; vase d'expansion; pompe de circulation; centrale de contrôle; vannes et manomètre. (matériau) | 1.000 | 3979.57 | 3979.57 |
| mt38csg100 | l | Solution eau-glycol pour remplissage de capteur solaire thermique, pour une température de travail comprise entre -28°C et +200°C. (matériau) | 0.840 | 5.08 | 4.27 |
| mo009 | h | Compagnon professionnel III/CP2 installateur de capteurs solaires. (main-d'œuvre) | 3.708 | 1.48 | 5.49 |
| mo108 | h | Ouvrier professionnel II/OP installateur de capteurs solaires. (main-d'œuvre) | 3.708 | 0.83 | 3.08 |
| % | % | Coûts directs complémentaires | 2 % | 3992.41 | 79.85 |
|  |  | Coûts directs |  |  | 4072.26 |
