# Réhabilitation énergétique des bâtiments via l'incorporation de capteur solaire thermique complet

- Propriété du fichier: CYPE INGENIEROS, S.A.
- Format: FIEBDC-3/2002
- Zone géographique: Sénégal
- Coûts indirects: 3.00 %
- Frais généraux: 13.00 %
- Bénéfice: 6.00 %
- TVA: 18.00 %

## R Rénovation énergétique

### RC Chauffage, climatisation et E.C.S.

#### RCB Captage solaire

**RCB020** U Réhabilitation énergétique des bâtiments via l'incorporation de capteur solaire thermique complet, partagé, pour installation individuelle, pour mise en place sur couverture inclinée, composé de: deux panneaux de 2320x1930x90 mm ensemble, surface utile totale 4,04 m², rendement optique 0,819 et coefficient primaire de pertes 4,227 W/m²K, selon NF EN 12975-2, réservoir de 300 l, groupe de pompage individuel, centrale solaire thermique programmable.
Réhabilitation énergétique des bâtiments via l'incorporation de capteur solaire thermique complet, partagé, pour installation individuelle, pour mise en place sur couverture inclinée, formé de: deux panneaux de 2320x1930x90 mm ensemble, surface utile totale 4,04 m², rendement optique 0,819 et coefficient primaire de pertes 4,227 W/m²K, selon NF EN 12975-2; surface absorbante et conduits en cuivre; couverture protectrice en verre de 4 mm d'épaisseur; réservoir de 300 l, avec un serpentin; groupe de pompage individuel avec vase d'expansion de 18 l et vase pré-expansion; centrale solaire thermique programmable; kit de montage pour deux panneaux sur couverture inclinée; double té sonde-purgeur et purgeur automatique d'air, comprend liquide de remplissage pour capteur solaire thermique. Totalement monté, connecté et testé.
Inclut: Implantation de l'ensemble. Mise en place de la structure support. Mise en place et fixation des panneaux sur la structure support. Mise en place du système d'accumulation solaire. Connecté au réseau de conduction d'eau. Remplissage du circuit.
Critère de métré de projet: Nombre d'unités prévues, selon documentation graphique du Projet.
Critère de mesure de l'ouvrage: On mesurera le nombre d'unités réellement exécutées selon les spécifications du Projet.

| Code | U | Désignation | Quantité | Prix | Montant |
|---|---|---|---|---|---|
| mt38csg010fn | U | Capteur solaire thermique complet, partagé, pour installation individuelle, pour mise en place sur couverture inclinée, formé de: deux panneaux de 2320x1930x90 mm ensemble, surface utile totale 4,04 m², rendement optique 0,819 et coefficient primaire de pertes 4,227 W/m²K, selon NF EN 12975-2; surface absorbante et conduits en cuivre; couverture protectrice en verre de 4 mm d'épaisseur; réservoir de 300 l, avec un serpentin; groupe de pompage individuel avec vase d'expansion de 18 l et vase pré-expansion; centrale solaire thermique programmable; kit de montage pour deux panneaux sur couverture inclinée; double té sonde-purgeur et purgeur automatique d'air. (matériau) | 1.000 | 3503.51 | 3503.51 |
| mt38csg011e | U | Fixations pour capteur solaire thermique de deux panneaux sur tuile, ajustable en hauteur. (matériau) | 1.000 | 230.23 | 230.23 |
| mt38csg100 | l | Solution eau-glycol pour remplissage de capteur solaire thermique, pour une température de travail comprise entre -28°C et +200°C. (matériau) | 2.720 | 5.08 | 13.82 |
| mo009 | h | Compagnon professionnel III/CP2 installateur de capteurs solaires. (main-d'œuvre) | 5.561 | 1.48 | 8.23 |
| mo108 | h | Ouvrier professionnel II/OP installateur de capteurs solaires. (main-d'œuvre) | 5.561 | 0.83 | 4.62 |
| % | % | Coûts directs complémentaires | 2 % | 3760.41 | 75.21 |
|  |  | Coûts directs |  |  | 3835.62 |
