# Réhabilitation énergétique des bâtiments via la mise en place

- Propriété du fichier: CYPE INGENIEROS, S.A.
- Format: FIEBDC-3/2002
- Zone géographique: Sénégal
- Coûts indirects: 3.00 %
- Frais généraux: 13.00 %
- Bénéfice: 6.00 %
- TVA: 18.00 %

## R Rénovation énergétique

### RC Chauffage, climatisation et E.C.S.

#### RCG Chaudières à gaz

**RCG020** U Réhabilitation énergétique des bâtiments via la mise en place, en remplacement d'un équipement existant, de chaudière mural à condensation à gaz N, pour chauffage et E.C.S. instantanée avec micro-accumulation, chambre de combustion étanche et tirage forcé, puissance de 25 kW, débit spécifique d'E.C.S. selon NF EN 625 de 14,3 l/min, dimensions 710x400x330 mm, panneau de contrôle avec écran digital, avec thermostat de milieu ambiant, communication numérique via bus à 2 fils.
Réhabilitation énergétique des bâtiments via la mise en place, en remplacement d'un équipement existant, de chaudière mural à condensation à gaz N, pour chauffage et E.C.S. instantanée avec micro-accumulation, chambre de combustion étanche et tirage forcé, puissance de 25 kW, débit spécifique d'E.C.S. selon NF EN 625 de 14,3 l/min, dimensions 710x400x330 mm, panneau de contrôle avec écran digital, allumeur électronique et sécurité par ionisation, sans flamme témoin, équipement formé de: corps de chaudière, panneau de contrôle et commande, programmateur digital pour programmation hebdomadaire du circuit de chauffage et E.C.S., encastré dans la partie frontale de la chaudière, vase d'expansion avec purgeur automatique, kit standard d'évacuation des fumées et plan de montage, avec thermostat de milieu ambiant, communication numérique via bus à 2 fils. Totalement montée, connectée et testée.
Inclut: Implantation. Présentation des éléments. Montage de la chaudière et de ses accessoires. Connecté aux réseaux de conduction d'eau, de gaz, d'assainissement et électrique, et au conduit d'évacuation des produits de la combustion. Mise en marche.
Critère de métré de projet: Nombre d'unités prévues, selon documentation graphique du Projet.
Critère de mesure de l'ouvrage: On mesurera le nombre d'unités réellement exécutées selon les spécifications du Projet.

| Code | U | Désignation | Quantité | Prix | Montant |
|---|---|---|---|---|---|
| mt38cmj013a | U | Chaudière mural à condensation à gaz N, pour chauffage et E.C.S. instantanée avec micro-accumulation, chambre de combustion étanche et tirage forcé, puissance de 25 kW, débit spécifique d'E.C.S. selon NF EN 625 de 14,3 l/min, dimensions 710x400x330 mm, panneau de contrôle avec écran digital, allumeur électronique et sécurité par ionisation, sans flamme témoin, équipement formé de: corps de chaudière, panneau de contrôle et commande, programmateur digital pour programmation hebdomadaire du circuit de chauffage et E.C.S., encastré dans la partie frontale de la chaudière, vase d'expansion avec purgeur automatique, kit standard d'évacuation des fumées et plan de montage. (matériau) | 1.000 | 2754.14 | 2754.14 |
| mt38scj012a | U | Thermostat de milieu ambiant, communication numérique via bus à 2 fils, avec écran digital, alimentation à 24 V. (matériau) | 1.000 | 73.89 | 73.89 |
| mt35aia010a | m | Tube courbable en PVC, annelé, de couleur noir, de 16 mm de diamètre nominal, pour canalisation encastrée dans un ouvrage de maçonnerie (parois et plafonds). Résistance à la compression 320 N, résistance à l'impact 1 joule, température de travail -5°C jusqu'à 60°C, avec degré de protection IP 545 selon NF EN 60529, non propagateur de la flamme. Selon NF EN 61386-1 et NF EN 61386-22. (matériau) | 8.000 | 0.33 | 2.64 |
| mt35cun020a | m | Câble unipolaire ES07Z1-K (AS), non propagateur de la flamme, avec conducteur multifilaire de cuivre classe 5 (-K) de 1,5 mm² de section, avec isolation de composé thermoplastique à base de polyoléfine sans halogènes à faible émission de fumées et de gaz corrosifs (Z1), sa tension assignée étant de 450/750 V. (matériau) | 16.000 | 0.52 | 8.32 |
| mt38www012 | U | Produits complémentaires pour installation de chauffage et d'E.C.S. (matériau) | 1.000 | 2.67 | 2.67 |
| mo004 | h | Compagnon professionnel III/CP2 chauffagiste. (main-d'œuvre) | 3.731 | 1.48 | 5.52 |
| mo103 | h | Ouvrier professionnel II/OP chauffagiste. (main-d'œuvre) | 3.731 | 0.83 | 3.10 |
| % | % | Coûts directs complémentaires | 2 % | 2850.28 | 57.01 |
|  |  | Coûts directs |  |  | 2907.29 |
