# RCV080

- Propriété du fichier: CYPE INGENIEROS, S.A.
- Format: FIEBDC-3/2002
- Zone géographique: Sénégal
- Coûts indirects: 3.00 %
- Frais généraux: 13.00 %
- Bénéfice: 6.00 %
- TVA: 18.00 %

## R Rénovation énergétique

### RC Chauffage, climatisation et E.C.S.

#### RCV Unités centralisées de climatisation

**RCV080** U Réhabilitation énergétique des bâtiments via la mise en place, en remplacement d'un équipement existant, de pompe à chaleur pour production d'E.C.S., air-eau, pour installation en intérieur, avec interface d'utilisateur avec écran LCD et contrôle digital, puissance calorifique nominale de 1,5 kW, COP = 4,3, réservoir d'E.C.S. en acier vitrifié de 270 litres, dimensions 1825x700x735 mm, avec vase d'expansion de 12 l de capacité, conduits pour admission et évacuation, de 160 mm de diamètre, avec isolation thermique et acoustique, pour l'impulsion et pour le retour.
Réhabilitation énergétique des bâtiments via la mise en place, en remplacement d'un équipement existant, de pompe à chaleur pour production d'E.C.S., air-eau, pour installation en intérieur, avec interface d'utilisateur avec écran LCD et contrôle digital, puissance calorifique nominale de 1,5 kW, COP = 4,3, réservoir d'E.C.S. en acier vitrifié de 270 litres, dimensions 1825x700x735 mm, résistance électrique d'appui de 2 kW, anode de magnésium, alimentation monophasée à 220 V, limites opératives: entrée d'air entre 5°C et 35°C, sortie d'eau à 60°C (70°C avec la résistance électrique d'appui), avec vase d'expansion de 12 l de capacité, conduits pour admission et évacuation, de 160 mm de diamètre, avec isolation thermique et acoustique, pour l'impulsion et pour le retour, matériau auxiliaire pour montage et fixation à l'ouvrage des conduits de ventilation. Totalement montée, connectée et mise en marche par l'entreprise installatrice pour le contrôle de son bon fonctionnement.
Inclut: Implantation de l'unité. Mise en place et fixation de l'unité et de ses accessoires. Connecté aux réseaux de conduction d'eau, électrique et de récupération des condensés. Mise en marche.
Critère de métré de projet: Nombre d'unités prévues, selon documentation graphique du Projet.
Critère de mesure de l'ouvrage: On mesurera le nombre d'unités réellement exécutées selon les spécifications du Projet.

| Code | U | Désignation | Quantité | Prix | Montant |
|---|---|---|---|---|---|
| mt42jun010d | U | Pompe à chaleur pour production d'E.C.S., air-eau, pour installation en intérieur, avec interface d'utilisateur avec écran LCD et contrôle digital, puissance calorifique nominale de 1,5 kW, COP = 4,3, réservoir d'E.C.S. en acier vitrifié de 270 litres, dimensions 1825x700x735 mm, résistance électrique d'appui de 2 kW, anode de magnésium, alimentation monophasée à 220 V, limites opératives: entrée d'air entre 5°C et 35°C, sortie d'eau à 60°C (70°C avec la résistance électrique d'appui). (matériau) | 1.000 | 2731.60 | 2731.60 |
| mt37sve010d | U | Vanne à sphère en laiton nickelé à visser de 1". (matériau) | 1.000 | 12.45 | 12.45 |
| mt37sve010c | U | Vanne à sphère en laiton nickelé à visser de 3/4". (matériau) | 1.000 | 7.55 | 7.55 |
| mt38csj111a | U | Vase d'expansion de 12 l de capacité. (matériau) | 1.000 | 49.51 | 49.51 |
| mt42jun020b | m | Conduit pour admission et évacuation, de 160 mm de diamètre, avec isolation thermique et acoustique. (matériau) | 10.000 | 81.38 | 813.80 |
| mo005 | h | Compagnon professionnel III/CP2 installateur de climatisation. (main-d'œuvre) | 0.623 | 1.48 | 0.92 |
| mo104 | h | Ouvrier professionnel II/OP installateur de climatisation. (main-d'œuvre) | 0.623 | 0.83 | 0.52 |
| % | % | Coûts directs complémentaires | 2 % | 3616.35 | 72.33 |
|  |  | Coûts directs |  |  | 3688.68 |

| Code | U | Désignation | Prix |
|---|---|---|---|
| mo008 | h | Compagnon professionnel III/CP2 plombier. (main-d'œuvre) | 1.48 |
| mo107 | h | Ouvrier professionnel II/OP plombier. (main-d'œuvre) | 0.83 |
