# RCV090

- Propriété du fichier: CYPE INGENIEROS, S.A.
- Format: FIEBDC-3/2002
- Zone géographique: Sénégal
- Coûts indirects: 3.00 %
- Frais généraux: 13.00 %
- Bénéfice: 6.00 %
- TVA: 18.00 %

## R Rénovation énergétique

### RC Chauffage, climatisation et E.C.S.

#### RCV Unités centralisées de climatisation

**RCV090** U Réhabilitation énergétique des bâtiments via la mise en place, en remplacement d'un équipement existant, d'équipement air-eau pour production d'E.C.S., chauffage et réfrigération, pour gaz R-410A, alimentation monophasée (230V/50Hz), puissance calorifique nominale 9 kW, COP = 3,6, avec réservoir d'E.C.S. de 270 litres.
Réhabilitation énergétique des bâtiments via la mise en place, en remplacement d'un équipement existant, d'équipement air-eau pour production d'E.C.S., chauffage et réfrigération, pour gaz R-410A, alimentation monophasée (230V/50Hz), puissance calorifique 9 kW et COP 3,6 avec température de bulbe humide de l'air extérieur 6°C et température de sortie de l'eau 45°C, puissance calorifique 9,2 kW et COP 4,44 avec température de bulbe humide de l'air extérieur 6°C et température de sortie de l'eau 35°C, puissance frigorifique 8 kW et EER 2,81 avec température de bulbe sec de l'air extérieur 35°C et température de sortie de l'eau 7°C, puissance frigorifique 11 kW et EER 3,62 avec température de bulbe sec de l'air extérieur 35°C et température de sortie de l'eau 18°C, formé d'une unité intérieure de 1760x600x650 mm, poids 140 kg, avec réservoir d'E.C.S. de 270 litres et pompe de circulation, et une unité extérieure air-eau avec compresseur de type rotatif, de 845x970x370 mm, poids 81 kg, niveau sonore 50 dBA. Totalement monté, connecté et mis en marche par l'entreprise installatrice pour le contrôle de son bon fonctionnement.
Inclut: Implantation de l'unité. Mise en place et fixation de l'unité et de ses accessoires. Connecté aux réseaux de conduction d'eau, électrique et de récupération des condensés. Mise en marche.
Critère de métré de projet: Nombre d'unités prévues, selon documentation graphique du Projet.
Critère de mesure de l'ouvrage: On mesurera le nombre d'unités réellement exécutées selon les spécifications du Projet.

| Code | U | Désignation | Quantité | Prix | Montant |
|---|---|---|---|---|---|
| mt42mhi700cb | U | Équipement air-eau pour production d'E.C.S., chauffage et réfrigération, pour gaz R-410A, alimentation monophasée (230V/50Hz), puissance calorifique 9 kW et COP 3,6 avec température de bulbe humide de l'air extérieur 6°C et température de sortie de l'eau 45°C, puissance calorifique 9,2 kW et COP 4,44 avec température de bulbe humide de l'air extérieur 6°C et température de sortie de l'eau 35°C, puissance frigorifique 8 kW et EER 2,81 avec température de bulbe sec de l'air extérieur 35°C et température de sortie de l'eau 7°C, puissance frigorifique 11 kW et EER 3,62 avec température de bulbe sec de l'air extérieur 35°C et température de sortie de l'eau 18°C, formé d'une unité intérieure de 1760x600x650 mm, poids 140 kg, avec réservoir d'E.C.S. de 270 litres et pompe de circulation, et une unité extérieure air-eau avec compresseur de type rotatif, de 845x970x370 mm, poids 81 kg, niveau sonore 50 dBA. (matériau) | 1.000 | 10026.29 | 10026.29 |
| mt37sve010c | U | Vanne à sphère en laiton nickelé à visser de 3/4". (matériau) | 1.000 | 7.55 | 7.55 |
| mt37sve010c | U | Vanne à sphère en laiton nickelé à visser de 3/4". | 1.000 | 7.55 | 7.55 |
| mt37sve010c | U | Vanne à sphère en laiton nickelé à visser de 3/4". | 2.000 | 7.55 | 15.10 |
| mo005 | h | Compagnon professionnel III/CP2 installateur de climatisation. (main-d'œuvre) | 17.432 | 1.48 | 25.80 |
| mo104 | h | Ouvrier professionnel II/OP installateur de climatisation. (main-d'œuvre) | 17.432 | 0.83 | 14.47 |
| % | % | Coûts directs complémentaires | 2 % | 10096.76 | 201.94 |
|  |  | Coûts directs |  |  | 10298.70 |

| Code | U | Désignation | Prix |
|---|---|---|---|
| mo008 | h | Compagnon professionnel III/CP2 plombier. (main-d'œuvre) | 1.48 |
| mo107 | h | Ouvrier professionnel II/OP plombier. (main-d'œuvre) | 0.83 |
