# Réhabilitation énergétique de façade

- Propriété du fichier: CYPE INGENIEROS, S.A.
- Format: FIEBDC-3/2002
- Zone géographique: Sénégal
- Coûts indirects: 3.00 %
- Frais généraux: 13.00 %
- Bénéfice: 6.00 %
- TVA: 18.00 %

## R Rénovation énergétique

### RF Murs

#### RFE Systèmes d'isolation par l'extérieur

**RFE030** m² Réhabilitation énergétique de façade, par isolation thermique de sa face extérieure, avec le système Traditerm Ceramic "GRUPO PUMA", constitué de: mortier hydraulique, Traditerm "GRUPO PUMA", couleur grise, placé en six couches: une première couche d'adhésion au support, une seconde couche de protection de l'isolant contre les intempéries et d'adhésion de la maille, une troisième couche de protection de la maille, une quatrième couche de renfort appliquée avec une truelle dentée, une cinquième couche d'adhésion de la maille et une septième couche de protection de la maille; un panneau rigide de polystyrène expansé, à surface lisse et usinage latéral droit, Traditerm Panel EPS "GRUPO PUMA", de 40 mm d'épaisseur, couleur blanc, résistance thermique 1,1 m²K/W, conductivité thermique 0,038 W/(mK), densité 20 kg/m³ (situé entre les deux premières couches de mortier hydraulique, comme isolant thermique); maille de fibre de verre, de 5x4 mm de portée, anti-alcalin, de 160 g/m² et 0,6 mm d'épaisseur, pour renfort du mortier (située entre la deuxième et la troisième couche de mortier hydraulique, et entre la cinquième et la sixième couche de mortier hydraulique); adhésif cémenteux amélioré hautement déformable, bicomposant, C2 TE S2, avec temps ouvert augmenté, Traditerm Ceramic "GRUPO PUMA", pour fixation des pièces céramiques; plaquette en terre cuite de parement à élaboration mécanique, 24x5x3 cm et jointoiement avec du mortier de joints cémenteux hydrophobe, antimoisissure Morcemcolor Plus "GRUPO PUMA", type CG 2, couleur Blanco, pour joints de 2 à 15 mm.
Réhabilitation énergétique de façade, par isolation thermique de sa face extérieure, avec le système Traditerm Ceramic "GRUPO PUMA", constitué de: mortier hydraulique, Traditerm "GRUPO PUMA", couleur grise, pour la fixation et le revêtement de panneaux en polystyrène expansé dans les parements verticaux, placé en six couches: une première couche d'adhésion à la façade à réhabiliter, une seconde couche de protection de l'isolant contre les intempéries et d'adhésion de la maille, une troisième couche de protection de la maille, une quatrième couche de renfort appliquée avec une truelle dentée, une cinquième couche d'adhésion de la maille et une septième couche de protection de la maille; un panneau rigide de polystyrène expansé, à surface lisse et usinage latéral droit, Traditerm Panel EPS "GRUPO PUMA", de 40 mm d'épaisseur, couleur blanc, résistance thermique 1,1 m²K/W, conductivité thermique 0,038 W/(mK), densité 20 kg/m³ (situé entre les deux premières couches de mortier hydraulique, comme isolant thermique); cheville à expansion en polypropylène avec clou en polyamide renforcée avec de la fibre de verre, Plus NTK, pour fixation mécanique de l'isolant; maille de fibre de verre, de 5x4 mm de portée, anti-alcalin, de 160 g/m² et 0,6 mm d'épaisseur, pour renfort du mortier (située entre la deuxième et la troisième couche de mortier hydraulique, et entre la cinquième et la sixième couche de mortier hydraulique); cheville à expansion en polypropylène avec clou en polyamide renforcée avec de la fibre de verre, Plus NTK, pour fixation mécanique de l'ensemble; adhésif cémenteux amélioré hautement déformable, bicomposant, C2 TE S2, avec temps ouvert augmenté, Traditerm Ceramic "GRUPO PUMA", pour fixation des pièces céramiques; plaquette en terre cuite de parement à élaboration mécanique, 24x5x3 cm, 0,3/U et jointoiement avec du mortier de joints cémenteux hydrophobe, antimoisissure Morcemcolor Plus "GRUPO PUMA", type CG 2, couleur Blanco, pour joints de 2 à 15 mm. Comprend la préparation de la surface support, la mise en place de profil de départ, profil de coin en PVC avec une maille, la réalisation des joints, les recoins, les guides, les arêtes, les mouchettes, les jambages, les linteaux, les arrêts aux rencontres avec les parements, les revêtements ou les autres éléments reçus sur sa surface, les chutes et les ruptures, l'élimination du matériau excédant de jointoiement et le nettoyage final de la façade.
Inclut: Mise en place de la maille de départ. Mise en place du profilé de départ. Découpe et préparation de l'isolant. Mise en place de l'isolation sur le parement. Ponçage de toute la surface. Résolution des points particuliers. Application des couches successives de mortier de base et de la maille de fibre de verre. Extension de la pâte adhésive avec une truelle dentée sur le parement et la pièce céramique. Mise en place des pièces céramiques. Réalisation des joints. Suppression et nettoyage du matériau excédant. Nettoyage final de la façade.
Critère de métré de projet: Surface mesurée selon documentation graphique du Projet, en déduisant les ouvertures de surface supérieure à 1 m², en ajoutant en échange la surface de la partie intérieure de l'ouverture, correspondant au développement des jambages et des linteaux. Le métré par ruptures et recoupes n'a pas été incrémentée 5% de pièces de plus a été considéré dans la décomposition.
Critère de mesure de l'ouvrage: On mesurera la surface réellement exécutée selon les spécifications du Projet, en déduisant les ouvertures de surface supérieure à 1 m², en ajoutant en échange la surface de la partie intérieure du vide, correspondant au développement des jambages et des linteaux.

| Code | U | Désignation | Quantité | Prix | Montant |
|---|---|---|---|---|---|
| mt28mop020f | kg | Mortier hydraulique, Traditerm "GRUPO PUMA", couleur grise, pour la fixation et le revêtement de panneaux en polystyrène expansé dans les parements verticaux, type GP, selon NF EN 998-1. (matériau) | 4.000 | 1.52 | 6.08 |
| mt28mop080d | m | Profilé de départ en aluminium, de 40 mm de largeur. (matériau) | 0.170 | 11.22 | 1.91 |
| mt28mop070d | m | Profil de coin en PVC avec une maille. (matériau) | 0.300 | 3.94 | 1.18 |
| mt16pea030c | m² | Panneau rigide de polystyrène expansé, à surface lisse et usinage latéral droit, Traditerm Panel EPS "GRUPO PUMA", de 40 mm d'épaisseur, couleur blanc, résistance thermique 1,1 m²K/W, conductivité thermique 0,038 W/(mK), densité 20 kg/m³, Euroclasse E de réaction au feu, avec code de désignation EPS-NF EN 13163-L2-W2-T2-S2-P4-DS(N)2-BS100-CS(10)60. (matériau) | 1.050 | 4.32 | 4.54 |
| mt16aaa024a | U | Cheville à expansion en polypropylène avec clou en polyamide renforcée avec de la fibre de verre, Plus NTK "GRUPO PUMA", de 90 mm de longueur, pour fixation de plaques isolantes. (matériau) | 10.000 | 0.47 | 4.70 |
| mt28mop020f | kg | Mortier hydraulique, Traditerm "GRUPO PUMA", couleur grise, pour la fixation et le revêtement de panneaux en polystyrène expansé dans les parements verticaux, type GP, selon NF EN 998-1. | 10.500 | 1.52 | 15.96 |
| mt28mop050 | m² | Maille de fibre de verre, de 5x4 mm de portée, anti-alcalin, de 160 g/m² et 0,6 mm d'épaisseur, pour renfort du mortier dans le système d'isolation par l'extérieur. (matériau) | 2.200 | 2.03 | 4.47 |
| mt09mcp007a | kg | Adhésif cémenteux amélioré hautement déformable, bicomposant, C2 TE S2, avec temps ouvert augmenté, selon NF EN 12004, Traditerm Ceramic "GRUPO PUMA", couleur blanc, pour la mise en place en couche fine de pièces céramiques, en revêtements extérieurs, spécialement dans façades, constitué d'agglomérants minéraux, granulats sélectionnés et résines synthétiques. (matériau) | 5.000 | 0.85 | 4.25 |
| mt05mmq015t30 | U | Plaquette en terre cuite de parement à élaboration mécanique, 24x5x3 cm, 0,30€/U. (matériau) | 67.000 | 0.30 | 20.10 |
| mt09mcp020da | kg | Mortier de joints cémenteux hydrophobe, antimoisissure Morcemcolor Plus "GRUPO PUMA", type CG2, selon NF EN 13888, couleur Blanco, pour joints de 2 à 15 mm, constitué de ciment à haute résistance, granulats sélectionnés, additifs spéciaux et pigments. (matériau) | 0.360 | 1.70 | 0.61 |
| mo054 | h | Compagnon professionnel III/CP2 poseur d'isolants rigides ou flexibles. (main-d'œuvre) | 0.127 | 1.48 | 0.19 |
| mo101 | h | Ouvrier professionnel II/OP poseur d'isolants rigides ou flexibles. (main-d'œuvre) | 0.127 | 0.83 | 0.11 |
| mo021 | h | Compagnon professionnel III/CP2 VRD espaces privés pour des travaux de maçonnerie. (main-d'œuvre) | 1.782 | 1.43 | 2.55 |
| mo114 | h | Ouvrier d'exécution I/OE1 VRD espaces privés pour des travaux de maçonnerie. (main-d'œuvre) | 1.273 | 0.80 | 1.02 |
| % | % | Coûts directs complémentaires | 2 % | 67.67 | 1.35 |
|  |  | Coûts directs |  |  | 69.02 |
