# Réhabilitation énergétique de façade

- Propriété du fichier: CYPE INGENIEROS, S.A.
- Format: FIEBDC-3/2002
- Zone géographique: Sénégal
- Coûts indirects: 3.00 %
- Frais généraux: 13.00 %
- Bénéfice: 6.00 %
- TVA: 18.00 %

## R Rénovation énergétique

### RF Murs

#### RFE Systèmes d'isolation par l'extérieur

**RFE120** m² Réhabilitation énergétique de façade, par système de façade ventilée "FAVEMANC", de 3,9 cm cm d'épaisseur, formé par plaque céramique extrudée alvéolaire de grand format, XA "FAVEMANC", de 300x800x39 mm, couleur Tabaco, gamme de couleurs lisses, avec sous-structure support composée de profilés verticaux en aluminium extrudé de composition 6063 et traitement thermique T-5 type Oméga, de 2,8 mm d'épaisseur moyenne, agrafes en acier inoxydable pour le support des pièce, consoles en aluminium pour soutien et consoles en aluminium pour le soutien des profilés verticaux fixées à l'aide d'ancrages et de vis en acier inoxydable A2 selon DIN 7504-K, à tête hexagonale ou plane, et isolation de panneau en laine minérale, selon NF EN 13162, de 40 mm d'épaisseur, revêtu sur une de ses faces par un voile noir, fixé mécaniquement sur façade existante.
Réhabilitation énergétique de façade, par système de façade ventilée "FAVEMANC", de 3,9 cm cm d'épaisseur, avec DIT nº 484, formé par plaque céramique extrudée alvéolaire de grand format, XA "FAVEMANC", de 300x800x39 mm, réalisée avec des joints horizontaux assemblés, de faible perméabilité à l'air et à l'eau de pluie, pour occultation de la sous-structure, avec joint vertical rectifié, couleur Tabaco, gamme de couleurs lisses, avec sous-structure support composée de profilés verticaux en aluminium extrudé de composition 6063 et traitement thermique T-5 type Oméga, de 2,8 mm d'épaisseur moyenne, agrafes en acier inoxydable pour le support des pièce, consoles en aluminium pour soutien et consoles en aluminium pour le soutien des profilés verticaux fixées à l'aide d'ancrages et de vis en acier inoxydable A2 selon DIN 7504-K, à tête hexagonale ou plane, et isolation de panneau en laine minérale, selon NF EN 13162, de 40 mm d'épaisseur, revêtu sur une de ses faces par un voile noir, résistance thermique 1,1 m²K/W, conductivité thermique 0,035 W/(mK), placé bord à bord pour éviter les ponts thermiques, fixé mécaniquement sur façade existante et scellage postérieur de toutes les liaisons entre panneaux avec bande de scellage de joints. Comprend le revêtement des linteaux, les rejets d'eau, les jambages et les mouchettes, les joints, la réalisation des rencontres et les pièces spéciales.
Inclut: Préparation des éléments de fixation préalablement incorporés à l'ouvrage. Découpe et préparation de l'isolant. Fixation de l'isolant. Implantation des axes verticaux et horizontaux des joints. Fixation des ancrages au parement support. Réalisation de tous les travaux nécessaires pour la résolution des ouvertures. Alignement, aplomb et nivellement du revêtement céramique. Fixation définitive des pièces à la sous-structure support. Nettoyage final du parement.
Critère de métré de projet: Surface mesurée selon documentation graphique du Projet, sans dupliquer les coins ni les rencontres, en déduisant toutes les ouvertures.
Critère de mesure de l'ouvrage: On mesurera la surface réellement exécutée selon les spécifications du Projet, sans dupliquer les coins ni les rencontres, en déduisant toutes les ouvertures.

| Code | U | Désignation | Quantité | Prix | Montant |
|---|---|---|---|---|---|
| mt16lva070b | m² | Panneau en laine minérale, selon NF EN 13162, de 40 mm d'épaisseur, revêtu sur une de ses faces par un voile noir, résistance thermique 1,1 m²K/W, conductivité thermique 0,035 W/(mK). (matériau) | 1.050 | 6.65 | 6.98 |
| mt16aaa020ab | U | Fixation mécanique pour panneaux isolants de laine minérale, placés directement sur la surface support. (matériau) | 4.000 | 0.25 | 1.00 |
| mt16aaa030 | m | Ruban auto-adhésif pour le scellage des joints. (matériau) | 0.440 | 0.38 | 0.17 |
| mt12pcg020jea | m² | Plaque céramique extrudée alvéolaire de grand format, XA "FAVEMANC", de 300x800x39 mm, réalisée avec des joints horizontaux assemblés, de faible perméabilité à l'air et à l'eau de pluie, pour occultation de la sous-structure, avec joint vertical rectifié, couleur Tabaco, gamme de couleurs lisses. (matériau) | 1.050 | 68.49 | 71.91 |
| mt12pcg025 | m² | Sous-structure support composée de profilés verticaux en aluminium extrudé de composition 6063 et traitement thermique T-5 type Oméga, de 2,8 mm d'épaisseur moyenne, agrafes en acier inoxydable pour le support des pièce, consoles en aluminium pour soutien et consoles en aluminium pour le soutien des profilés verticaux fixées à l'aide d'ancrages et de vis en acier inoxydable A2 selon DIN 7504-K, à tête hexagonale ou plane. (matériau) | 1.000 | 39.99 | 39.99 |
| op00tal010 |  | Perceuse. | 1.000 | 0.00 | 0.00 |
| op00ato010 |  | Tournevis. | 1.000 | 0.00 | 0.00 |
| mo054 | h | Compagnon professionnel III/CP2 poseur d'isolants rigides ou flexibles. (main-d'œuvre) | 0.161 | 1.48 | 0.24 |
| mo101 | h | Ouvrier professionnel II/OP poseur d'isolants rigides ou flexibles. (main-d'œuvre) | 0.161 | 0.83 | 0.13 |
| mo052 | h | Compagnon professionnel III/CP2 poseur de systèmes de façades préfabriqués. (main-d'œuvre) | 1.129 | 1.48 | 1.67 |
| mo099 | h | Ouvrier professionnel II/OP poseur de systèmes de façades préfabriqués. (main-d'œuvre) | 1.129 | 0.83 | 0.94 |
| % | % | Coûts directs complémentaires | 3 % | 123.03 | 3.69 |
|  |  | Coûts directs |  |  | 126.72 |
