# Réhabilitation énergétique dans le système d'éclairage du bâtiment par le remplacement d'une lampe incandescente existante par une lampe fluorescente compacte double (TC-D) "LLEDÓ"

- Propriété du fichier: CYPE INGENIEROS, S.A.
- Format: FIEBDC-3/2002
- Zone géographique: Sénégal
- Coûts indirects: 3.00 %
- Frais généraux: 13.00 %
- Bénéfice: 6.00 %
- TVA: 18.00 %

## R Rénovation énergétique

### RI Éclairage

#### RIA Lampes

**RIA010** U Réhabilitation énergétique dans le système d'éclairage du bâtiment par le remplacement d'une lampe incandescente existante par une lampe fluorescente compacte double (TC-D) "LLEDÓ", de 18 (W) de puissance, démontage préalable de la lampe avec des moyens manuels et charge manuelle du matériau démonté dans le camion ou la benne.
Réhabilitation énergétique dans le système d'éclairage du bâtiment via le remplacement d'une lampe incandescente par une lampe fluorescente compacte double (TC-D) "LLEDÓ", de 18 (W) de puissance. Comprend le démontage de la lampe existante avec des moyens manuels, le retrait et la charge manuelle dans le camion ou la benne. Totalement montée, connectée et testée.
Inclut: Démontage de la lampe. Charge manuelle du matériau démonté dans le camion ou la benne. Implantation. Mise en place de la lampe.
Critère de métré de projet: Nombre d'unités prévues, selon documentation graphique du Projet.
Critère de mesure de l'ouvrage: On mesurera le nombre d'unités réellement exécutées selon les spécifications du Projet.

| Code | U | Désignation | Quantité | Prix | Montant |
|---|---|---|---|---|---|
| mt34tuf020n | U | Lampe fluorescente compacte TC-D de 18 W. (matériau) | 1.000 | 5.67 | 5.67 |
| mo003 | h | Compagnon professionnel III/CP2 électricien. (main-d'œuvre) | 0.025 | 1.48 | 0.04 |
| mo102 | h | Ouvrier professionnel II/OP électricien. (main-d'œuvre) | 0.025 | 0.83 | 0.02 |
| % | % | Coûts directs complémentaires | 2 % | 5.73 | 0.11 |
|  |  | Coûts directs |  |  | 5.84 |
