# Système "URSA FRANCE SAS" d'isolation par l'intérieur de combles perdus sous toitures inclinées

- Propriété du fichier: CYPE INGENIEROS, S.A.
- Format: FIEBDC-3/2002
- Zone géographique: Sénégal
- Coûts indirects: 3.00 %
- Frais généraux: 13.00 %
- Bénéfice: 6.00 %
- TVA: 18.00 %

## R Rénovation énergétique

### RT Toits

#### RTB Systèmes d'isolation par l'intérieur de combles perdus sous toitures inclinées

**RTB020** m² Système "URSA FRANCE SAS" d'isolation par l'intérieur de combles perdus sous toitures inclinées, formé de matelas en laine de verre Ursa Glasswool M1021 Manta Papel "URSA FRANCE SAS", revêtue sur une de ses faces avec papier kraft qui agit comme pare-vapeur, de 80 mm d'épaisseur.
Fourniture et mise en place d'un système "URSA FRANCE SAS" d'isolation par l'intérieur sur combles perdus de toitures inclinées, formé de matelas en laine de verre Ursa Glasswool M1021 Manta Papel "URSA FRANCE SAS", revêtue sur une de ses faces avec papier kraft qui agit comme pare-vapeur, de 80 mm d'épaisseur, résistance thermique 1,9 m²K/W, conductivité thermique 0,042 W/(mK) et scellage postérieur de toutes les liaisons entre panneaux avec bande de scellage de joints. Comprend les coupes et le nettoyage.
Inclut: Nettoyage du plancher. Coupe, ajustage et fixation de l'isolation.
Critère de métré de projet: Surface mesurée selon documentation graphique du Projet.
Critère de mesure de l'ouvrage: On mesurera la surface réellement exécutée selon les spécifications du Projet.

| Code | U | Désignation | Quantité | Prix | Montant |
|---|---|---|---|---|---|
| mt16lvp010a | m² | Matelas en laine de verre Ursa Glasswool M1021 Manta Papel "URSA FRANCE SAS", revêtue sur une de ses faces avec papier kraft qui agit comme pare-vapeur, de 80 mm d'épaisseur, résistance thermique 1,9 m²K/W, conductivité thermique 0,042 W/(mK), selon NF EN 13162, Euroclasse F de réaction au feu, avec code de désignation MW-NF EN 13162-T1-Z3. (matériau) | 1.100 | 5.08 | 5.59 |
| mt16aaa030 | m | Ruban auto-adhésif pour le scellage des joints. (matériau) | 1.000 | 0.42 | 0.42 |
| mo053 | h | Compagnon professionnel III/CP2 poseur d'isolants rigides ou flexibles. (main-d'œuvre) | 0.097 | 1.53 | 0.15 |
| mo099 | h | Ouvrier professionnel II/OP poseur d'isolants rigides ou flexibles. (main-d'œuvre) | 0.097 | 0.92 | 0.09 |
| % | % | Coûts directs complémentaires | 2 % | 6.25 | 0.13 |
|  |  | Coûts directs |  |  | 6.38 |
