# Panneau de signalisation temporaire de chantier

- Propriété du fichier: CYPE INGENIEROS, S.A.
- Format: FIEBDC-3/2002
- Zone géographique: Sénégal
- Devise: XOF
- Coûts indirects: 3.00 %
- Frais généraux: 13.00 %
- Bénéfice: 6.00 %
- TVA: 18.00 %

## S Sécurité et santé

### SS Signalisation de chantier

#### SSV Signalisation verticale

**SSV010** U Panneau de signalisation temporaire de chantier.
Fourniture, mise en place et démontage de panneau de signalisation temporaire de chantier en tôle d'acier galvanisé, de danger, triangulaire, L=70 cm, rétro-réfléchissement classe T1, amortissable en 5 utilisations, avec tréteau portable en acier galvanisé et lest, amortissable en 5 utilisations. Comprend la maintenance dans des conditions sûres durant toute la période de temps requise.
Critère pour le métré: Nombre d'unités prévues, selon Plan général de coordination en matière de sécurité et de protection de la santé.
Critère pour le mémoire: On mesurera le nombre d'unités réellement mises en place selon spécifications d'Étude ou d'Étude Basique de Sécurité et Santé.

| Code | U | Désignation | Quantité | Prix | Montant |
|---|---|---|---|---|---|
| mt50les011a | U | Panneau de signalisation temporaire de chantier en tôle d'acier galvanisé, de danger, triangulaire, L=70 cm, rétro-réfléchissement classe T1, selon XP P 98-540. (matériau) | 0.200 | 69645.09 | 13929.02 |
| mt50les050b | U | Tréteau portable en acier galvanisé, pour panneau de signalisation temporaire de chantier, selon XP P 98-540. Comprend sac vide en polypropylène, pour lestage, de 18 kg de capacité. (matériau) | 0.200 | 70665.39 | 14133.08 |
| mo120 | h | Ouvrier Sécurité et Santé. (main-d'œuvre) | 0.209 | 951.86 | 198.94 |
| % | % | Frais de chantier des unités d'ouvrage | 2 % | 28261.04 | 565.22 |
|  |  | Coûts directs |  |  | 28826.26 |
