# Ballon échangeur pour chauffage

- Propriété du fichier: CYPE INGENIEROS, S.A.
- Format: FIEBDC-3/2002
- Zone géographique: Sénégal
- Devise: XOF
- Coûts indirects: 3.00 %
- Frais généraux: 13.00 %
- Bénéfice: 6.00 %
- TVA: 18.00 %

## T Équipements techniques

### TC ECS et chauffage

#### TCE Systèmes de conduction d'eau

**TCE190** U Ballon échangeur pour chauffage.
Ballon échangeur en acier noir, avec échangeur à un serpentin, de sol, 3000 l, hauteur 2325 mm, diamètre 1660 mm, isolation de 50 mm d'épaisseur avec polyuréthane à haute densité, sans CFC, thermomètres, thermostat, bouche latérale DN 400. Comprend les vannes d'isolement, les éléments de montage et les accessoires nécessaires à son bon fonctionnement.
Inclut: Implantation. Mise en place. Connexion. Contrôle de son bon fonctionnement.
Critère pour le métré: Nombre d'unités prévues, selon documentation graphique du Projet.
Critère pour le mémoire: On mesurera le nombre d'unités réellement exécutées selon les spécifications du Projet.

| Code | U | Désignation | Quantité | Prix | Montant |
|---|---|---|---|---|---|
| mt38csg410m | U | Ballon échangeur en acier noir, avec échangeur à un serpentin, de sol, 3000 l, hauteur 2325 mm, diamètre 1660 mm, isolation de 50 mm d'épaisseur avec polyuréthane à haute densité, sans CFC, thermomètres, thermostat, bouche latérale DN 400. (matériau) | 1.000 | 3878091.91 | 3878091.91 |
| mt37sve010i | U | Vanne à sphère en laiton nickelé à visser de 3". (matériau) | 2.000 | 100111.19 | 200222.38 |
| mt37sve010g | U | Vanne à sphère en laiton nickelé à visser de 2". (matériau) | 2.000 | 34480.10 | 68960.20 |
| mt38www010 | U | Produits complémentaires pour installation de chauffage. (matériau) | 1.000 | 1470.89 | 1470.89 |
| mo004 | h | Compagnon professionnel III/CP2 chauffagiste. (main-d'œuvre) | 3.897 | 1700.48 | 6626.77 |
| mo103 | h | Ouvrier professionnel II/OP chauffagiste. (main-d'œuvre) | 3.897 | 971.13 | 3784.49 |
| % | % | Frais de chantier des unités d'ouvrage | 2 % | 4159156.64 | 83183.13 |
|  |  | Coûts directs |  |  | 4242339.77 |
