# Émetteur électrique pour système de chauffage par plafond chauffant, avec faux plafond démontable

- Propriété du fichier: CYPE INGENIEROS, S.A.
- Format: FIEBDC-3/2002
- Zone géographique: Sénégal
- Devise: XOF
- Coûts indirects: 3.00 %
- Frais généraux: 13.00 %
- Bénéfice: 6.00 %
- TVA: 18.00 %

## T Équipements techniques

### TC ECS et chauffage

#### TCL Électricité

**TCL060** U Émetteur électrique pour système de chauffage par plafond chauffant, avec faux plafond démontable.
Panneau neutre, avec plaque Prima Armstrong, bord pour ossature apparente et isolation en fibre de verre de 29,7 kg/m³, pour système de chauffage par plafond chauffant, avec faux plafond démontable, dimensions 1200x600x55 mm, poids 3,6 kg. Totalement monté, connecté et testé.
Inclut: Mise en place de l'émetteur.
Critère pour le métré: Nombre d'unités prévues, selon documentation graphique du Projet.
Critère pour le mémoire: On mesurera le nombre d'unités réellement exécutées selon les spécifications du Projet.

| Code | U | Désignation | Quantité | Prix | Montant |
|---|---|---|---|---|---|
| mt38ilo120atv | U | Panneau neutre, avec plaque Prima Armstrong, bord pour ossature apparente et isolation en fibre de verre de 29,7 kg/m³, pour système de chauffage par plafond chauffant, avec faux plafond démontable, dimensions 1200x600x55 mm, poids 3,6 kg. (matériau) | 1.000 | 31493.50 | 31493.50 |
| mo004 | h | Compagnon professionnel III/CP2 chauffagiste. (main-d'œuvre) | 0.093 | 1343.40 | 124.94 |
| mo103 | h | Ouvrier professionnel II/OP chauffagiste. (main-d'œuvre) | 0.046 | 766.60 | 35.26 |
| % | % | Frais de chantier des unités d'ouvrage | 2 % | 31653.70 | 633.07 |
|  |  | Coûts directs |  |  | 32286.77 |
