# Unité extérieure d'air conditionné, avec récupération de chaleur, pour gaz R-410A

- Propriété du fichier: CYPE INGENIEROS, S.A.
- Format: FIEBDC-3/2002
- Zone géographique: Sénégal
- Devise: XOF
- Coûts indirects: 3.00 %
- Frais généraux: 13.00 %
- Bénéfice: 6.00 %
- TVA: 18.00 %

## T Équipements techniques

### TV Climatisation et ventilation

#### TVB Système Toshiba à débit de réfrigérant variable

**TVB100** U Unité extérieure d'air conditionné, avec récupération de chaleur, pour gaz R-410A.
Unité extérieure d'air conditionné SHRM-e, système VRF avec récupération de chaleur, pour gaz R-410A, alimentation triphasée (400V/50Hz), modèle MMY-MAP0806FT8P-E "TOSHIBA", puissance frigorifique nominale 22,4 kW (température de bulbe sec de l'air intérieur 27°C, température de bulbe humide de l'air intérieur 19°C, température de bulbe sec de l'air extérieur 35°C, température de bulbe humide de l'air extérieur 24°C), EER 3,76, EER à 50% de la charge 7,32, SEER 6,19, consommation électrique nominale en refroidissement 5,95 kW, intervalle de fonctionnement de température de bulbe sec de l'air extérieur en refroidissement de -10 à 46°C, puissance calorifique nominale 25 kW (température de bulbe sec de l'air intérieur 20°C, température de bulbe sec de l'air extérieur 7°C, température de bulbe humide de l'air extérieur 6°C), COP 3,35, COP à 50% de la charge 5,93, SCOP 3,64, consommation électrique nominale en chauffage 5,4 kW, intervalle de fonctionnement de température de bulbe humide de l'air extérieur en chauffage de -25 à 15,5°C, de 1830x990x780 mm, 263 kg, pression sonore en refroidissement 59 dBA, pression sonore en chauffage 61 dBA, puissance sonore en refroidissement 80 dBA, puissance sonore en chauffage 82 dBA, débit d'air 9700 m³/h, compresseurs type Twin Rotary, avec technologie Inverter, avec capacité de connexion allant jusqu'à 18 unités intérieures.
Critère d'évaluation économique: Le prix ne comprend les éléments antivibratoires de sol, la canalisation ni le câblage électrique d'alimentation.
Inclut: Implantation. Mise en place et fixation. Connexion aux lignes frigorifiques. Connexion au réseau électrique. Connexion au réseau de tout à l'égout. Mise en marche.
Critère pour le métré: Nombre d'unités prévues, selon documentation graphique du Projet.
Critère pour le mémoire: On mesurera le nombre d'unités réellement exécutées selon les spécifications du Projet.

| Code | U | Désignation | Quantité | Prix | Montant |
|---|---|---|---|---|---|
| mt42tsb060a | U | Unité extérieure d'air conditionné SHRM-e, système VRF avec récupération de chaleur, pour gaz R-410A, alimentation triphasée (400V/50Hz), modèle MMY-MAP0806FT8P-E "TOSHIBA", puissance frigorifique nominale 22,4 kW (température de bulbe sec de l'air intérieur 27°C, température de bulbe humide de l'air intérieur 19°C, température de bulbe sec de l'air extérieur 35°C, température de bulbe humide de l'air extérieur 24°C), EER 3,76, EER à 50% de la charge 7,32, SEER 6,19, consommation électrique nominale en refroidissement 5,95 kW, intervalle de fonctionnement de température de bulbe sec de l'air extérieur en refroidissement de -10 à 46°C, puissance calorifique nominale 25 kW (température de bulbe sec de l'air intérieur 20°C, température de bulbe sec de l'air extérieur 7°C, température de bulbe humide de l'air extérieur 6°C), COP 3,35, COP à 50% de la charge 5,93, SCOP 3,64, consommation électrique nominale en chauffage 5,4 kW, intervalle de fonctionnement de température de bulbe humide de l'air extérieur en chauffage de -25 à 15,5°C, de 1830x990x780 mm, 263 kg, pression sonore en refroidissement 59 dBA, pression sonore en chauffage 61 dBA, puissance sonore en refroidissement 80 dBA, puissance sonore en chauffage 82 dBA, débit d'air 9700 m³/h, compresseurs type Twin Rotary, avec technologie Inverter, avec capacité de connexion allant jusqu'à 18 unités intérieures. (matériau) | 1.000 | 12881664.39 | 12881664.39 |
| mo005 | h | Compagnon professionnel III/CP2 installateur de climatisation. (main-d'œuvre) | 7.759 | 1700.48 | 13194.02 |
| mo104 | h | Ouvrier professionnel II/OP installateur de climatisation. (main-d'œuvre) | 7.759 | 971.13 | 7535.00 |
| % | % | Frais de chantier des unités d'ouvrage | 2 % | 12902393.41 | 258047.87 |
|  |  | Coûts directs |  |  | 13160441.28 |
