# Travaux auxiliaires du menuisier pour la réalisation des installations des constructions de panneau en bois lamellé croisé (CLT)

- Propriété du fichier: CYPE INGENIEROS, S.A.
- Format: FIEBDC-3/2002
- Zone géographique: Sénégal
- Devise: XOF
- Coûts indirects: 3.00 %
- Frais généraux: 13.00 %
- Bénéfice: 6.00 %
- TVA: 18.00 %

## T Équipements techniques

### TX Travaux généraux du maçon et du menuisier

#### TXP Pose

**TXP020** m² Travaux auxiliaires du menuisier pour la réalisation des installations des constructions de panneau en bois lamellé croisé (CLT).
Répercussion par m² de surface construite d'ouvrage, de tout type de travail auxiliaire du menuisier, nécessaire pour la réalisation correcte des constructions de panneau en bois lamellé croisé (CLT) de l'infrastructure commune des télécommunications (ICT) constituée de: arrivée, canalisations et registre de lien, enceintes, canalisations et registres principaux et secondaires, registres de fin de réseau, canalisation intérieure d'utilisateur, registres de passage et registres de prise, avec un degré de complexité moyen, dans un bâtiment collectif, y compris les éléments communs. Comprend les matériels et les produits complémentaires pour bien réaliser les travaux.
Inclut: Exécution des cannelures et des perforations sur les panneaux de murs et de planchers, pour le passage des installations. Mise en place et fixation des boîtes pour éléments encastrés. Bouchage de trous et de vides de passage des installations.
Critère pour le métré: Surface construite, mesurée selon documentation graphique du Projet.
Critère pour le mémoire: On mesurera la surface réellement exécutée selon les spécifications du Projet.

| Code | U | Désignation | Quantité | Prix | Montant |
|---|---|---|---|---|---|
| mt17lbr020a | U | Cartouche de 280 ml de gel visco-élastique scellant, avec degré de protection IP68, sans dissolvants, intervalle de température de travail de -60 à 200°C et pointes de température à 250°C, à élasticité permanente et grande adhérence, pour le scellement des trous et des vides de construction pour le passage des installations. (matériau) | 0.010 | 56730.80 | 567.31 |
| op00ato010 |  | Tournevis. | 1.000 | 0.00 | 0.00 |
| op00tup010 |  | Toupie électrique pour sculpter les éléments en bois. | 1.000 | 0.00 | 0.00 |
| op00fre010 |  | Fraiseuse. | 1.000 | 0.00 | 0.00 |
| op00cor050 |  | Coupeuse manuelle de bois, à disque. | 1.000 | 0.00 | 0.00 |
| mo017 | h | Compagnon professionnel III/CP2 menuisier bois. (main-d'œuvre) | 0.025 | 1678.79 | 41.97 |
| mo058 | h | Ouvrier professionnel II/OP menuisier bois. (main-d'œuvre) | 0.065 | 979.00 | 63.64 |
| % | % | Frais de chantier des unités d'ouvrage | 4 % | 672.92 | 26.92 |
|  |  | Coûts directs |  |  | 699.84 |
