# Peinture au chloro-caoutchouc sur les parements horizontal et vertical dans des piscines

- Propriété du fichier: CYPE Ingenieros S.A.
- Format: FIEBDC-3/2016
- Logiciel: Générateur de prix de la construction. CYPE Ingenieros, S.A.
- Date: 15/04/2024
- Zone géographique: Sénégal
- Devise: XOF
- Coûts indirects: 3 %
- Frais généraux: 13 %
- Bénéfice: 6 %
- TVA: 18 %

## A VRD et aménagements extérieurs

### AB Bassins et équipements de piscine

#### ABV Revêtements

**ABV050** m² Peinture au chloro-caoutchouc sur les parements horizontal et vertical dans des piscines.
Application manuelle de deux couches de peinture au chloro-caoutchouc, couleur bleue, finition satiné, texture lisse, la première couche diluée avec 20 à 30% de diluant formulé à base d'hydrocarbures aromatiques et la suivante diluée avec 5% du même produit, (rendement: 0,13 l/m² chaque couche); sur les parements horizontal et vertical de mortier ou de béton dans des piscines.
Critère d'évaluation économique: Le prix comprend la protection des éléments du contour qui pourraient être affectés pendant les travaux.
Inclut: Préparation et nettoyage préalable du support. Préparation du mélange. Application d'une couche de fond et une couche de finition.
Critère pour le métré: Surface mesurée selon documentation graphique du Projet.
Critère pour le mémoire: On mesurera la surface réellement exécutée selon les spécifications du Projet.

| Code | U | Désignation | Quantité | Prix | Montant |
|---|---|---|---|---|---|
| mt27pdj040a | l | Peinture à base de résines de chloro-caoutchouc, couleur couleur bleue, finition satiné, texture lisse et résistante aux alcalis; à appliquer à la brosse, au rouleau ou au pistolet. (matériau) | 0.26 | 14012.85 | 3643.341 |
| mt27wad100 | l | Dissolvant formulé à base d'hydrocarbures aromatiques à point d'ébullition élevé. (matériau) | 0.059 | 4946.74 | 291.858 |
| mo038 | h | Compagnon professionnel III/CP2 peintre. (main-d'œuvre) | 0.358 | 1654.86 | 592.440 |
| mo076 | h | Ouvrier professionnel II/OP peintre. (main-d'œuvre) | 0.358 | 972.98 | 348.327 |
| % | % | Frais de chantier des unités d'ouvrage | 2 % | 4875.966 | 97.519 |
|  |  | Coûts directs |  |  | 4973.485 |

Déchets:
- pose: mt27pdj040a; facteur de déchet 0.0275

## Ressources

**mt27pdj040a** l Peinture à base de résines de chloro-caoutchouc
Données techniques: Coût énergétique 41.082 MJ; Émission de CO2 2.030 kg; Code CED 08 01 11; Masse de l'élément 1.4 kg; Volume 0.001556 m3
Déchets:
- emballage: re170203 Plastique. (composant de déchet); quantité 0.032 kg; Code CED 17 02 03; Masse de l'élément 1 kg; Volume 0.001667 m3
