# Peinture au chloro-caoutchouc sur le parement vertical des pistes sportives

- Propriété du fichier: CYPE Ingenieros S.A.
- Format: FIEBDC-3/2016
- Logiciel: Générateur de prix de la construction. CYPE Ingenieros, S.A.
- Date: 02/10/2024
- Zone géographique: Sénégal
- Devise: XOF
- Coûts indirects: 3 %
- Frais généraux: 13 %
- Bénéfice: 6 %
- TVA: 18 %

## A VRD et aménagements extérieurs

### AF Pistes sportives

#### AFP Peintures

**AFP020** m² Peinture au chloro-caoutchouc sur le parement vertical des pistes sportives.
Application manuelle de deux couches de peinture au chloro-caoutchouc, couleur verte, finition satinée, texture lisse, diluées avec 10 à 15% de diluant formulé à base d'hydrocarbures aromatiques, (rendement: 0,13 l/m² chaque couche); sur le parement vertical de béton, pour terrain de padel.
Critère d'évaluation économique: Le prix comprend la protection des éléments du contour qui pourraient être affectés pendant les travaux.
Inclut: Préparation et nettoyage préalable du support. Préparation du mélange. Application d'une couche de fond et une couche de finition.
Critère pour le métré: Surface mesurée selon documentation graphique du Projet.
Critère pour le mémoire: On mesurera la surface réellement exécutée selon les spécifications du Projet.

| Code | U | Désignation | Quantité | Prix | Montant |
|---|---|---|---|---|---|
| mt27pdj020e | l | Peinture, à base de résines de chloro-caoutchouc, couleur verte, finition satinée, résistante aux alcalis; à appliquer à la brosse, au rouleau ou au pistolet. (matériau) | 0.26 | 14305.75 | 3719.495 |
| mt27wad100 | l | Dissolvant formulé à base d'hydrocarbures aromatiques à point d'ébullition élevé. (matériau) | 0.039 | 4942.31 | 192.750 |
| mo038 | h | Compagnon professionnel III/CP2 peintre. (main-d'œuvre) | 0.133 | 1683.89 | 223.957 |
| mo076 | h | Ouvrier professionnel II/OP peintre. (main-d'œuvre) | 0.133 | 990.05 | 131.677 |
| % | % | Frais de chantier des unités d'ouvrage | 2 % | 4267.879 | 85.358 |
|  |  | Coûts directs |  |  | 4353.237 |

Déchets:
- pose: mt27pdj020e; facteur de déchet 0.0275

## Ressources

**mt27pdj020e** l Peinture, à base de résines de chloro-caoutchouc
Données techniques: Coût énergétique 38.369 MJ; Émission de CO2 1.896 kg; Code CED 08 01 11; Masse de l'élément 1.3 kg; Volume 0.001444 m3
Déchets:
- emballage: re170203 Plastique. (composant de déchet); quantité 0.032 kg; Code CED 17 02 03; Masse de l'élément 1 kg; Volume 0.001667 m3
