# Excavation de rigoles pour murettes-guides de paroi moulée, jusqu'à une profondeur de 150 cm, dans tout type de terrain, avec des moyens mécaniques, et chargement dans le camion

- Propriété du fichier: CYPE INGENIEROS, S.A.
- Format: FIEBDC-3/2002
- Zone géographique: Sénégal
- Devise: XOF
- Coûts indirects: 3.00 %
- Frais généraux: 13.00 %
- Bénéfice: 6.00 %
- TVA: 18.00 %

**ATF070** m³ Excavation de rigoles pour murettes-guides de paroi moulée, jusqu'à une profondeur de 150 cm, dans tout type de terrain, avec des moyens mécaniques, et chargement dans le camion.
Excavation de rigoles pour murettes-guides de paroi moulée, jusqu'à une profondeur de 150 cm, dans tout type de terrain, avec des moyens mécaniques, et chargement dans le camion.
Inclut: Implantation générale et fixation des points et des niveaux de référence. Mise en place des chaises dans les coins et aux extrémités des alignements. Excavation en couches horizontales successives et extraction des terres. Modelage des fonds avec extraction des terres. Chargement des matériaux excavés dans le camion.
Critère de métré de projet: Volume moyen sur les sections théoriques de l'excavation, selon documentation graphique du Projet.
Critère de mesure de l'ouvrage: On mesurera le volume théorique exécuté selon les spécifications du Projet, sans inclure les augmentations par excès d'excavation non autorisés, ni le remblai nécessaire à la reconstruction de la section théorique par défauts imputables à l'entrepreneur. On mesurera l'excavation une fois réalisée et avant l'application d'un remblai. Si l'entrepreneur referme l'excavation avant que la mesure ait été conformée, il sera considéré qu'il consent à ce que détermine unilatéralement le directeur de l'exécution de l'ouvrage.
Critère d'évaluation économique: Le prix ne comprend pas le transport des matériaux excavés.

| Code | U | Désignation | Quantité | Prix | Montant |
|---|---|---|---|---|---|
| mq01ret020b | h | Rétro chargeuse sur pneus, de 70 kW. (matériel) | 0.563 | 15906.48 | 8955.35 |
| mo113 | h | Ouvrier d'exécution I/OE1 construction. (main-d'œuvre) | 0.374 | 620.95 | 232.24 |
| % | % | Frais de chantier des unités d'ouvrage | 2 % | 9187.59 | 183.75 |
|  |  | Coûts directs |  |  | 9371.34 |
