# Bardage avec des plaquettes en briques apparentes en terre cuite montées sur une maille. Pose en couche mince

- Propriété du fichier: CYPE Ingenieros S.A.
- Format: FIEBDC-3/2016
- Logiciel: Générateur de prix de la construction. CYPE Ingenieros, S.A.
- Date: 10/02/2023
- Zone géographique: Sénégal
- Devise: XOF
- Coûts indirects: 3 %
- Frais généraux: 13 %
- Bénéfice: 6 %
- TVA: 18 %

## E Enveloppe et finition extérieure

### EB Revêtements et bardages de parement

#### EBC Revêtements et bardages non ventilés céramiques

**EBC150** m² Bardage avec des plaquettes en briques apparentes en terre cuite montées sur une maille. Pose en couche mince.
Bardage avec des plaquettes de briques pleines apparentes en terre cuite, élaborées mécaniquement, de 230x50x15 mm, couleur rouge vieillie montées sur une maille de 600x250 mm. SUPPORT: parement en béton, vertical. POSE: en couche mince et via double encollage avec du mortier-colle amélioré, C2 TE S1, selon NF EN 12004, déformable, avec résistance au glissement et temps ouvert allongé. JOINTOIEMENT: avec du mortier de ciment, confectionné sur chantier, dosage 1:5, couleur blanche, dans des joints de 16 mm d'épaisseur.
Critère d'évaluation économique: Le prix ne comprend ni les pièces spéciales ni la résolution des points singuliers.
Inclut: Préparation de la surface support. Implantation des niveaux, de la disposition des pièces et des joints. Découpe des mailles. Préparation et application du matériau de mise en place. Réalisation de joints de mouvement. Mise en place des pièces. Jointoiement. Finition et nettoyage final.
Critère pour le métré: Surface mesurée selon documentation graphique du Projet, en déduisant les ouvertures de surface supérieure à 3 m². Le métré par casses et découpes n'a pas été augmenté, puisque 5% de pièces de plus ont été considérées dans la décomposition.
Critère pour le mémoire: On mesurera la surface réellement exécutée selon les spécifications du Projet, en déduisant les ouvertures de surface supérieure à 3 m².

| Code | U | Désignation | Quantité | Prix | Montant |
|---|---|---|---|---|---|
| mt09mcp100h | kg | Mortier-colle amélioré, C2 TE S1, selon NF EN 12004, déformable, avec résistance au glissement et temps ouvert allongé, couleur blanche, à base de ciment à haute résistance, granulats sélectionnés, additifs et résines synthétiques, pour la pose en couche mince de tut type de pièces céramiques en parements verticaux intérieurs et extérieurs et revêtements intérieurs et extérieurs. (matériau) | 8 | 502.57 | 4020.560 |
| mt19pel010k | m² | Plaquettes de briques pleines apparentes en terre cuite, élaborées mécaniquement, de 230x50x15 mm, couleur rouge vieillie, montées sur une maille de 600x250 mm, avec un joint de séparation entre les plaquettes de 16 mm, selon NF EN 771-1. (matériau) | 1.05 | 30488.6 | 32013.030 |
| mt09mif010pa | t | Mortier industriel pour maçonnerie, de ciment, couleur blanche, catégorie M-7,5 (résistance à la compression 7,5 N/mm²), fourni en sacs, selon NF EN 998-2. (matériau) | 0.01 | 47063.2 | 470.632 |
| mo024 | h | Compagnon professionnel III/CP2 carreleur en revêtements muraux. (main-d'œuvre) | 0.853 | 1460.58 | 1245.875 |
| mo062 | h | Ouvrier professionnel II/OP carreleur en revêtements muraux. (main-d'œuvre) | 0.853 | 858.92 | 732.659 |
| % | % | Frais de chantier des unités d'ouvrage | 2 % | 38482.756 | 769.655 |
|  |  | Coûts directs |  |  | 39252.411 |

Déchets:
- pose: mt09mcp100h; facteur de déchet 0.07
- pose: mt19pel010k; facteur de déchet 0.0673449
- pose: mt09mif010pa; facteur de déchet 0.042

## Ressources

**mt09mcp100h** kg Mortier-colle amélioré
Données techniques: Coût énergétique 4.091 MJ; Émission de CO2 0.394 kg; Code CED 17 09 04; Masse de l'élément 1 kg; Volume 0.000667 m3
Déchets:
- emballage: re170203 Plastique. (composant de déchet); quantité 0.003 kg; Code CED 17 02 03; Masse de l'élément 1 kg; Volume 0.001667 m3

**mt19pel010k** m² Plaquettes de briques pleines apparentes en terre cuite
Données techniques: Coût énergétique 137.960 MJ; Émission de CO2 10.056 kg; Code CED 17 01 03; Masse de l'élément 34.8 kg; Volume 0.02784 m3
Déchets:
- emballage: re150101 Emballages en papier et en carton. (composant de déchet); quantité 0.191 kg; Code CED 15 01 01; Masse de l'élément 1 kg; Volume 0.001333 m3
- emballage: re170201 Bois. (composant de déchet); quantité 0.026 kg; Code CED 17 02 01; Masse de l'élément 1 kg; Volume 0.000909 m3

**mt09mif010pa** t Mortier industriel pour maçonnerie
Données techniques: Coût énergétique 2050.870 MJ; Émission de CO2 177.583 kg; Code CED 17 01 01; Masse de l'élément 1000 kg; Volume 0.666667 m3
Déchets:
- emballage: re150101 Emballages en papier et en carton; quantité 8.571 kg
- emballage: re170201 Bois; quantité 0.463 kg
- emballage: re170203 Plastique; quantité 0.241 kg
