# Démontage d'ossature de soutien pour le soutien du bardage ventilé

- Propriété du fichier: CYPE Ingenieros S.A.
- Format: FIEBDC-3/2016
- Logiciel: Générateur de prix de la construction. CYPE Ingenieros, S.A.
- Date: 15/04/2024
- Zone géographique: Sénégal
- Devise: XOF
- Coûts indirects: 3 %
- Frais généraux: 13 %
- Bénéfice: 6 %
- TVA: 18 %

## E Enveloppe et finition extérieure

### EB Revêtements et bardages de parement

#### EBD Démolitions

**EBD020** m² Démontage d'ossature de soutien pour le soutien du bardage ventilé.
Démontage d'ossature de soutien en bois pour le soutien du bardage ventilé, avec des moyens manuels, et chargement manuel dans le camion ou la benne.
Inclut: Démontage de l'élément. Retrait et stockage du matériau démonté. Nettoyage des restes d'ouvrage. Chargement manuel du matériau démonté et des restes d'ouvrage dans le camion ou la benne.
Critère pour le métré: Surface mesurée selon documentation graphique du Projet.
Critère pour le mémoire: On mesurera la surface réellement démontée selon les spécifications du Projet.

| Code | U | Désignation | Quantité | Prix | Montant |
|---|---|---|---|---|---|
| mo011 | h | Compagnon professionnel III/CP2 monteur. (main-d'œuvre) | 1.193 | 1700.48 | 2028.673 |
| mo080 | h | Ouvrier professionnel II/OP monteur. (main-d'œuvre) | 1.193 | 972.98 | 1160.765 |
| % | % | Frais de chantier des unités d'ouvrage | 2 % | 3189.438 | 63.789 |
|  |  | Coûts directs |  |  | 3253.227 |

Déchets:
- démolition: ruo170201 Bois. (composant de déchet); quantité 14.3 kg; Code CED 17 02 01; Masse de l'élément 1 kg; Volume 0.000909 m3
