# Bardage de parements allant jusqu'à 3 m de hauteur, avec pièces irrégulières d'ardoise, d'entre 2 et 3 cm d'épaisseur, pose avec du mortier de ciment M-5

- Propriété du fichier: CYPE INGENIEROS, S.A.
- Format: FIEBDC-3/2002
- Zone géographique: Sénégal
- Devise: XOF
- Coûts indirects: 3.00 %
- Frais généraux: 13.00 %
- Bénéfice: 6.00 %
- TVA: 18.00 %

**EBI060** m² Bardage de parements allant jusqu'à 3 m de hauteur, avec pièces irrégulières d'ardoise, d'entre 2 et 3 cm d'épaisseur, pose avec du mortier de ciment M-5.
Bardage sur parement vertical, allant jusqu'à 3 m de hauteur, avec pièces irrégulières d'ardoise, d'entre 2 et 3 cm d'épaisseur, finition naturelle, pose avec du mortier de ciment M-5 et jointoyées avec le même matériau. Comprend la préparation préalable des pierres et du parement support et le nettoyage final.
Inclut: Préparation de la surface support. Préparation des pièces. Mise en place des pièces. Jointoiement. Nettoyage.
Critère de métré de projet: Surface mesurée selon documentation graphique du Projet, en déduisant les ouvertures de surface supérieure à 1 m², en ajoutant en échange la surface de la partie intérieure de l'ouverture, correspondant au développement des jambages et des linteaux.
Critère de mesure de l'ouvrage: On mesurera la surface réellement exécutée selon les spécifications du Projet, en déduisant les ouvertures de surface supérieure à 1 m², en ajoutant en échange la surface de la partie intérieure du vide, correspondant au développement des jambages et des linteaux.

| Code | U | Désignation | Quantité | Prix | Montant |
|---|---|---|---|---|---|
| mt19cir010b | m² | Pièces irrégulières d'ardoise, d'entre 2 et 3 cm d'épaisseur, finition naturelle. (matériau) | 1.000 | 20261.20 | 20261.20 |
| mt09mor010c | m³ | Mortier de ciment CEM II/B-P 32,5 N type M-5, confectionné sur site avec 250 kg/m³ de ciment et une proportion en volume 1/6. (matériau) | 0.030 | 76993.22 | 2309.80 |
| mo022 | h | Compagnon professionnel III/CP2 poseur de pierre naturelle. (main-d'œuvre) | 1.734 | 1107.88 | 1921.06 |
| mo060 | h | Ouvrier professionnel II/OP poseur de pierre naturelle. (main-d'œuvre) | 1.734 | 647.72 | 1123.15 |
| % | % | Coûts directs complémentaires | 2 % | 25615.21 | 512.30 |
|  |  | Coûts directs |  |  | 26127.51 |
