# Imperméabilisation de la paroi mitoyenne avec une cloison pluviale de plaques préformées

- Propriété du fichier: CYPE Ingenieros S.A.
- Format: FIEBDC-3/2016
- Logiciel: Générateur de prix de la construction. CYPE Ingenieros, S.A.
- Date: 02/10/2024
- Zone géographique: Sénégal
- Devise: XOF
- Coûts indirects: 3 %
- Frais généraux: 13 %
- Bénéfice: 6 %
- TVA: 18 %

## E Enveloppe et finition extérieure

### EB Revêtements et bardages de parement

#### EBO Plaques ondulées

**EBO010** m² Imperméabilisation de la paroi mitoyenne avec une cloison pluviale de plaques préformées.
Imperméabilisation de la paroi mitoyenne de jusqu'à 12 m de hauteur avec une cloison pluviale de plaques bitumées 10 ondes, de profil ondulé et couleur noire, à base de fibres minérales et végétales saturées avec une émulsion bitumineuse à températures élevées, disposition des plaques en rangées se superposant, fixées à la paroi mitoyenne directement sur le support avec vis galvanisées; et arrêt périmétrique d'une plaque galvanisée émaillée, de plusieurs couleurs.
Inclut: Préparation et nettoyage du support. Coupe et présentation des plaques de cloison pluviale. Mise en place des plaques. Résolution du périmètre intérieur et extérieur de l'élément. Fixation des plaques. Révisions et nettoyage.
Critère pour le métré: Surface mesurée selon documentation graphique du Projet.
Critère pour le mémoire: On mesurera la surface réellement exécutée selon les spécifications du Projet.

| Code | U | Désignation | Quantité | Prix | Montant |
|---|---|---|---|---|---|
| mt13lpo010e | m² | Plaque bitumée 10 ondes, de profil ondulé et couleur noire, à base de fibres minérales et végétales saturées avec une émulsion bitumineuse à températures élevées, selon NF EN 534. (matériau) | 1.1 | 7246.21 | 7970.831 |
| mt13lps030 | U | Vis galvanisée avec cheville en plastique et rondelle de plomb/fer, pour la fixation des plaques sur un support céramique. (matériau) | 6 | 87.47 | 524.820 |
| mt13lps020 | m | Arrêt périmétrique d'une plaque galvanisée émaillée, de plusieurs couleurs. (matériau) | 0.4 | 1697.01 | 678.804 |
| mo052 | h | Compagnon professionnel III/CP2 poseur de systèmes de façades préfabriqués. (main-d'œuvre) | 0.201 | 1730.31 | 347.792 |
| mo099 | h | Ouvrier professionnel II/OP poseur de systèmes de façades préfabriqués. (main-d'œuvre) | 0.201 | 990.05 | 199.000 |
| % | % | Frais de chantier des unités d'ouvrage | 2 % | 9721.247 | 194.425 |
|  |  | Coûts directs |  |  | 9915.672 |

Déchets:
- pose: mt13lpo010e; facteur de déchet 0.06
- pose: mt13lps030; facteur de déchet 0.005
- pose: mt13lps020 Arrêt périmétrique d'une plaque galvanisée émaillée, de plusieurs couleurs; facteur de déchet 0.017365

## Ressources

**mt13lpo010e** m² Plaque bitumée 10 ondes
Données techniques: Coût énergétique 146.993 MJ; Émission de CO2 4.443 kg; Code CED 17 03 02; Masse de l'élément 3.179 kg; Volume 0.003179 m3
Déchets:
- emballage: re170201 Bois. (composant de déchet); quantité 0.017 kg; Code CED 17 02 01; Masse de l'élément 1 kg; Volume 0.000909 m3
- emballage: re170203 Plastique. (composant de déchet); quantité 0.005 kg; Code CED 17 02 03; Masse de l'élément 1 kg; Volume 0.001667 m3

**mt13lps030** U Vis galvanisée avec cheville en plastique et rondelle de plomb/fer
Données techniques: Coût énergétique 0.166 MJ; Émission de CO2 0.018 kg; Code CED 17 04 05; Masse de l'élément 0.0066 kg; Volume 0.000003 m3
Déchets:
- emballage: re150101 Emballages en papier et en carton. (composant de déchet); quantité 0.001 kg; Code CED 15 01 01; Masse de l'élément 1 kg; Volume 0.001333 m3

**mt13lps020** m Arrêt périmétrique d'une plaque galvanisée émaillée, de plusieurs couleurs
Données techniques: Coût énergétique 12.040 MJ; Émission de CO2 0.623 kg; Code CED 17 04 05; Masse de l'élément 1.17 kg; Volume 0.000557 m3
Déchets:
- emballage: re170203 Plastique; quantité 0.006 kg
