# Isolation thermique des abouts de plancher et des poteaux de façade, avec revêtement en liège

- Propriété du fichier: CYPE Ingenieros S.A.
- Format: FIEBDC-3/2016
- Logiciel: Générateur de prix de la construction. CYPE Ingenieros, S.A.
- Date: 15/04/2024
- Zone géographique: Sénégal
- Devise: XOF
- Coûts indirects: 3 %
- Frais généraux: 13 %
- Bénéfice: 6 %
- TVA: 18 %

## E Enveloppe et finition extérieure

### EI Isolations extérieures

#### EIT Ponts thermiques

**EIT050** m² Isolation thermique des abouts de plancher et des poteaux de façade, avec revêtement en liège.
Isolation thermique des abouts de plancher et des poteaux compris dans l'épaisseur de la façade, constituée de deux couches de revêtement en liège renforcé avec des fibres de verre, de 2,4 mm d'épaisseur totale, application manuelle, application préalable d'impression acrylique, régulant l'absorption.
Inclut: Préparation de la surface support. Application de la couche d'apprêt. Préparation du revêtement. Application du revêtement.
Critère pour le métré: Surface mesurée selon documentation graphique du Projet.
Critère pour le mémoire: On mesurera la surface réellement exécutée selon les spécifications du Projet.

| Code | U | Désignation | Quantité | Prix | Montant |
|---|---|---|---|---|---|
| mt28rsu005b | l | Impression acrylique, régulant l'absorption, pour utilisation à l'intérieur ou à l'extérieur. (matériau) | 0.04 | 4704.73 | 188.189 |
| mt28rsu030b | kg | Revêtement en liège renforcé avec des fibres de verre, pour utilisation à l'intérieur ou à l'extérieur, à base de copolymères acryliques, liège et fibres de verre, conductivité thermique 0,059 W/(mK), densité 1060 kg/m³, respirante, perméable à la vapeur d'eau; selon NF EN 1504-2. (matériau) | 2.88 | 6501.94 | 18725.587 |
| mo039 | h | Compagnon professionnel III/CP2 enduiseur. (main-d'œuvre) | 0.236 | 1654.86 | 390.547 |
| mo111 | h | Ouvrier d'exécution I/OE2 enduiseur. (main-d'œuvre) | 0.197 | 966.07 | 190.316 |
| % | % | Frais de chantier des unités d'ouvrage | 2 % | 19494.639 | 389.893 |
|  |  | Coûts directs |  |  | 19884.532 |

Déchets:
- pose: mt28rsu005b Impression acrylique, régulant l'absorption, pour utilisation à l'intérieur ou à l'extérieur; facteur de déchet 0.06
- pose: mt28rsu030b; facteur de déchet 0.007

## Ressources

**mt28rsu005b** l Impression acrylique, régulant l'absorption, pour utilisation à l'intérieur ou à l'extérieur
Données techniques: Coût énergétique 75.650 MJ; Émission de CO2 2.879 kg; Code CED 17 09 04; Masse de l'élément 1 kg; Volume 0.000667 m3
Déchets:
- emballage: re150104 Emballages métalliques. (composant de déchet); quantité 0.042 kg; Code CED 15 01 04; Masse de l'élément 1 kg; Volume 0.001667 m3

**mt28rsu030b** kg Revêtement en liège renforcé avec des fibres de verre
Données techniques: Coût énergétique 67.560 MJ; Émission de CO2 -1.720 kg; Code CED 17 02 01; Masse de l'élément 1 kg; Volume 0.000909 m3
