# Barrière anti-radon du côté extérieur d'un mur en maçonnerie en contact avec le terrain, avec des membranes bitumineuses

- Propriété du fichier: CYPE Ingenieros S.A.
- Format: FIEBDC-3/2016
- Logiciel: Générateur de prix de la construction. CYPE Ingenieros, S.A.
- Date: 15/04/2024
- Zone géographique: Sénégal
- Devise: XOF
- Coûts indirects: 3 %
- Frais généraux: 13 %
- Bénéfice: 6 %
- TVA: 18 %

## E Enveloppe et finition extérieure

### EK Étanchéité: protections au radon

#### EKM Murs de sous-sol

**EKM020** m² Barrière anti-radon du côté extérieur d'un mur en maçonnerie en contact avec le terrain, avec des membranes bitumineuses.
Barrière anti-radon du côté extérieur d'un mur en maçonnerie de blocs en béton en contact avec le terrain, avec un niveau de référence d'exposition au radon 150 Bq/m³, avec membrane de bitume additif avec plastomère APP, LA-30-AL, avec armature en aluminium, de surface non protégée, et coefficient de diffusion-perméabilité au radon 1x10-13 m²/s, impression préalable avec émulsion bitumineuse anionique avec charges (rendement: 0,5 kg/m²), totalement adhérée au support avec chalumeau. Mise en place: avec des recouvrements; sur une couche de régularisation de mortier de ciment, confectionné sur chantier, avec adjuvant hydrofuge, dosage 1:5, de 2 cm d'épaisseur, finition lissée. Exhalation de radon prévue à travers la barrière de protection: 0,001 Bq/m²·h.
Critère d'évaluation économique: Le prix ne comprend pas la couche antipoinçonnante.
Inclut: Réalisation de travaux auxiliaires dans la surface support (formation d'angles, passage de tubes, etc.). Application de la couche de régularisation. Réalisation avec du mortier de l'angle en arrondi. Application de la couche d'impression. Mise en place de la membrane bitumineuse. Résolution des points singuliers.
Critère pour le métré: Surface mesurée selon documentation graphique du Projet.
Critère pour le mémoire: On mesurera la surface réellement exécutée selon les spécifications du Projet, y compris les bords et les recouvrements.

| Code | U | Désignation | Quantité | Prix | Montant |
|---|---|---|---|---|---|
| mt08aaa010a | m³ | Eau. (matériau) | 0.006 | 1089.22 | 6.535 |
| mt01arg005a | t | Sable de carrière, pour mortier confectionné sur le chantier. (matériau) | 0.032 | 11641.92 | 372.541 |
| mt08cem000a | kg | Ciment gris en sacs. (matériau) | 6 | 79.15 | 474.900 |
| mt08adt010 | kg | Adjuvant hydrofuge pour imperméabilisation des mortiers ou des bétons. (matériau) | 0.12 | 871.37 | 104.564 |
| mt14iea020c | kg | Émulsion bitumineuse anionique avec charges. (matériau) | 0.5 | 2887.5 | 1443.750 |
| mt14lad010i | m² | Membrane de bitume additif avec plastomère APP, LA-30-AL, de 2 mm d'épaisseur, masse nominale 3 kg/m², avec armature en aluminium, de surface non protégée. Selon NF EN 13707. (matériau) | 1.1 | 6547.82 | 7202.602 |
| mo029 | h | Compagnon professionnel III/CP2 poseur de membranes d'étanchéité. (main-d'œuvre) | 0.213 | 1654.86 | 352.485 |
| mo067 | h | Ouvrier professionnel II/OP poseur de membranes d'étanchéité. (main-d'œuvre) | 0.426 | 972.98 | 414.489 |
| mo020 | h | Compagnon professionnel III/CP2 construction. (main-d'œuvre) | 0.588 | 1654.86 | 973.058 |
| mo113 | h | Ouvrier d'exécution I/OE1 construction. (main-d'œuvre) | 0.294 | 935.45 | 275.022 |
| % | % | Frais de chantier des unités d'ouvrage | 2 % | 11619.946 | 232.399 |
|  |  | Coûts directs |  |  | 11852.345 |

Déchets:
- pose: mt01arg005a Sable de carrière, pour mortier confectionné sur le chantier; facteur de déchet 0.00501329
- pose: mt08cem000a Ciment gris en sacs; facteur de déchet 0.00756
- pose: mt08adt010 Adjuvant hydrofuge pour imperméabilisation des mortiers ou des bétons; facteur de déchet 0.055
- pose: mt14iea020c Émulsion bitumineuse anionique avec charges; facteur de déchet 0.007
- pose: mt14lad010i; facteur de déchet 0.0622177

## Ressources

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt08adt010** kg Adjuvant hydrofuge pour imperméabilisation des mortiers ou des bétons
Données techniques: Coût énergétique 71.130 MJ; Émission de CO2 2.824 kg; Code CED 17 09 04; Masse de l'élément 1 kg; Volume 0.000667 m3
Déchets:
- emballage: re170203 Plastique; quantité 0.032 kg

**mt14iea020c** kg Émulsion bitumineuse anionique avec charges
Données techniques: Coût énergétique 31.940 MJ; Émission de CO2 0.230 kg; Code CED 17 03 02; Masse de l'élément 1 kg; Volume 0.001 m3

**mt14lad010i** m² Membrane de bitume additif avec plastomère APP
Données techniques: Coût énergétique 176.545 MJ; Émission de CO2 5.002 kg; Code CED 17 03 02; Masse de l'élément 3 kg; Volume 0.003 m3
Déchets:
- emballage: re170203 Plastique; quantité 0.054 kg
