# Démolition d'une rive de toiture inclinée, située à une hauteur de d'entre 20 et 40 m, avec moyens manuels, et charge manuelle des décombres dans le camion ou la benne

- Propriété du fichier: CYPE INGENIEROS, S.A.
- Format: FIEBDC-3/2002
- Zone géographique: Sénégal
- Coûts indirects: 3.00 %
- Frais généraux: 13.00 %
- Bénéfice: 6.00 %
- TVA: 18.00 %

**EUD110** m Démolition d'une rive de toiture inclinée, située à une hauteur de d'entre 20 et 40 m, avec moyens manuels, et charge manuelle des décombres dans le camion ou la benne.
Démolition d'une rive de toiture inclinée, située à une hauteur de d'entre 20 et 40 m, avec des moyens manuels, sans affecter la stabilité des éléments constructifs contigus. Comprend le désarmement des éléments et la coupe des zones détériorées, le nettoyage, l'entassement, le retrait et la charge manuelle des décombres dans le camion ou la benne.
Inclut: Démolition des éléments. Fragmentation des décombres en pièces maniables. Retrait et stockage des décombres. Charge des décombres dans le camion ou la benne.
Critère de métré de projet: Longueur moyenne selon documentation graphique du Projet.
Critère de mesure de l'ouvrage: On mesurera la longueur réellement démolie selon les spécifications du Projet.

| Code | U | Désignation | Quantité | Prix | Montant |
|---|---|---|---|---|---|
| mo020 | h | Compagnon professionnel III/CP2 construction. (main-d'œuvre) | 0.310 | 1.47 | 0.46 |
| mo113 | h | Ouvrier d'exécution I/OE1 construction. (main-d'œuvre) | 0.310 | 0.81 | 0.25 |
| % | % | Coûts directs complémentaires | 2 % | 0.71 | 0.01 |
|  |  | Coûts directs |  |  | 0.72 |
