# Émail à deux composants

- Propriété du fichier: CYPE Ingenieros S.A.
- Format: FIEBDC-3/2016
- Logiciel: Générateur de prix de la construction. CYPE Ingenieros, S.A.
- Date: 03/11/2023
- Zone géographique: Sénégal
- Devise: XOF
- Coûts indirects: 3 %
- Frais généraux: 13 %
- Bénéfice: 6 %
- TVA: 18 %

## F Aménagements et finitions

### FP Peintures

#### FPB Spéciales bois

**FPB070** m² Émail à deux composants.
Application manuelle de deux couches d'émail à deux composants, à base de résines acryliques hydroxylées combinée avec pigments inertes et durcisseur isocyanate aliphatique polyfonctionnel, non diluée, (rendement: 0,077 l/m² chaque couche); (), sur surface de menuiserie en bois, à l'extérieur. Comprend le polissage.
Critère d'évaluation économique: Le prix comprend la protection des éléments du contour qui pourraient être affectés pendant les travaux.
Inclut: Préparation et nettoyage de la surface support. Application successive, avec des intervalles de séchage, des couches de finition.
Critère pour le métré: Surface mesurée selon documentation graphique du Projet, sans décompter les vides, à deux face, de l'extérieur à l'extérieur du couvre joints.
Critère pour le mémoire: On mesurera la surface réellement exécutée selon les spécifications du Projet, par les deux faces, en incluant les couvre-joints.

| Code | U | Désignation | Quantité | Prix | Montant |
|---|---|---|---|---|---|
| mt27edj030c | l | Émail à deux composants pour extérieur, finition brillante, à base de résines acryliques hydroxylées en combinaison avec pigments inertes et durcisseur isocyanate aliphatique polyfonctionnel, couleur blanche, appliqué à la brosse, au rouleau ou au pistolet. (matériau) | 0.154 | 27425.18 | 4223.478 |
| mo038 | h | Compagnon professionnel III/CP2 peintre. (main-d'œuvre) | 0.338 | 1615.06 | 545.890 |
| mo076 | h | Ouvrier professionnel II/OP peintre. (main-d'œuvre) | 0.07 | 949.76 | 66.483 |
| % | % | Frais de chantier des unités d'ouvrage | 2 % | 4835.851 | 96.717 |
|  |  | Coûts directs |  |  | 4932.568 |

Déchets:
- pose: mt27edj030c; facteur de déchet 0.0275

## Ressources

**mt27edj030c** l Émail à deux composants pour extérieur
Données techniques: Coût énergétique 55.735 MJ; Émission de CO2 2.942 kg; Code CED 08 01 11; Masse de l'élément 1.25 kg; Volume 0.001389 m3
Déchets:
- emballage: re150104 Emballages métalliques. (composant de déchet); quantité 0.057 kg; Code CED 15 01 04; Masse de l'élément 1 kg; Volume 0.001667 m3
