# Revêtement de sol industriel

- Propriété du fichier: CYPE Ingenieros S.A.
- Format: FIEBDC-3/2016
- Logiciel: Générateur de prix de la construction. CYPE Ingenieros, S.A.
- Date: 10/07/2021
- Zone géographique: Sénégal
- Devise: XOF
- Coûts indirects: 3 %
- Frais généraux: 13 %
- Bénéfice: 6 %
- TVA: 18 %

## F Aménagements et finitions

### FS Revêtements de sols

#### FSM Béton et mortier

**FSM100** m² Revêtement de sol industriel, réalisé sur base en béton durci, avec le système système UCRETE DP "Master Builders Solutions", apte pour usage alimentaire, par application successive de: couche de roulement 6 mm d'épaisseur, avec revêtement de résine de polyuréthane et ciment, Ucrete DP 10 "Master Builders Solutions", de texture fine, et couche de scellage, avec pâte Ucrete DP Topcoat "Master Builders Solutions", de couleur crème.

| Code | U | Désignation | Quantité | Prix | Montant |
|---|---|---|---|---|---|
| mt09bnc320aa | kg | Mortier polymérique à trois composants (résine, durcisseur et granulats actifs), à base de résine de polyuréthane et ciment, sans dissolvants, Ucrete DP Basecoat B4 "Master Builders Solutions", finition antidérapante, SR - B2,0 - AR0,5 - IR4 selon NF EN 13813; pour application comme couche de base de 4 mm d'épaisseur, avec un contenu trés bas de composés organiques volatiles (COV), selon NF EN 13813, pour revêtements hautement sollicités du système Ucrete. (matériau) | 2.35 | 2998.26 | 7045.911 |
| mt09bnc320fa | kg | Mortier polymérique à trois composants (résine, durcisseur et granulats actifs), à base de résine de polyuréthane et ciment, sans dissolvants, Ucrete DP Basecoat B6 "Master Builders Solutions", finition antidérapante, SR - B2,0 - AR0,5 - IR4 selon NF EN 13813; pour application comme couche de base de 6 mm d'épaisseur, avec un contenu trés bas de composés organiques volatiles (COV), selon NF EN 13813, pour revêtements hautement sollicités du système Ucrete. (matériau) | 11 | 2597.6 | 28573.600 |
| mt15bas130c | kg | Granulat de quartz naturel, MasterTop F5 "Master Builders Solutions", de granulométrie comprise entre 0,4 et 1,0 mm, à utiliser comme charge minérale en combinaison avec des résines époxy ou polyuréthane. (matériau) | 4.5 | 616.28 | 2773.260 |
| mt09bnc350e | kg | Revêtement polymérique à quatre composants (résine, durcisseur, granulats actifs et pigments), Ucrete DP Topcoat "Master Builders Solutions", à base de résine de polyuréthane et ciment, de couleur crème, selon NF EN 13813, avec un contenu trés bas de composés organiques volatiles (COV), de résistance élevée à l'impact, avec résistance à des températures élevées et avec une haute résistance aux agents chimiques, pour le scellage de revêtements pour usage alimentaire du système Ucrete DP. (matériau) | 0.8 | 8260.24 | 6608.192 |
| mo121 | h | Compagnon professionnel III/CP2 chapiste spécialisé en revêtements de sol industriels. (main-d'œuvre) | 0.316 | 1135.94 | 358.957 |
| mo122 | h | Ouvrier professionnel II/OP chapiste spécialisé en revêtements de sol industriels. (main-d'œuvre) | 0.459 | 666.94 | 306.125 |
| % | % | Frais de chantier des unités d'ouvrage | 2 % | 45666.045 | 913.321 |
|  |  | Coûts directs |  |  | 46579.366 |

Déchets:
- pose: mt09bnc320aa; facteur de déchet 0.039679
- pose: mt09bnc320fa; facteur de déchet 0.043075
- pose: mt15bas130c; facteur de déchet 0.004385
- pose: mt09bnc350e; facteur de déchet 0.03

## Ressources

**mt09bnc320aa** kg Mortier polymérique à trois composants (résine
Données techniques: Coût énergétique 26.918 MJ; Émission de CO2 1.492 kg; Code CED 17 09 04; Masse de l'élément 1 kg; Volume 0.000667 m3
Déchets:
- emballage: re170203 Plastique. (composant de déchet); quantité 0.003 kg; Code CED 17 02 03; Masse de l'élément 1 kg; Volume 0.001667 m3

**mt09bnc320fa** kg Mortier polymérique à trois composants (résine
Données techniques: Coût énergétique 26.918 MJ; Émission de CO2 1.492 kg; Code CED 17 09 04; Masse de l'élément 1 kg; Volume 0.000667 m3
Déchets:
- emballage: re170203 Plastique; quantité 0.003 kg

**mt15bas130c** kg Granulat de quartz naturel
Données techniques: Coût énergétique 0.150 MJ; Émission de CO2 0.008 kg; Code CED 01 04 08; Masse de l'élément 1 kg; Volume 0.000667 m3

**mt09bnc350e** kg Revêtement polymérique à quatre composants (résine
Données techniques: Coût énergétique 26.918 MJ; Émission de CO2 1.492 kg; Code CED 17 09 04; Masse de l'élément 1 kg; Volume 0.000667 m3
Déchets:
- emballage: re170203 Plastique; quantité 0.003 kg
