# Paillasson en PVC

- Propriété du fichier: CYPE Ingenieros S.A.
- Format: FIEBDC-3/2016
- Logiciel: Générateur de prix de la construction. CYPE Ingenieros, S.A.
- Date: 15/04/2024
- Zone géographique: Sénégal
- Devise: XOF
- Coûts indirects: 3 %
- Frais généraux: 13 %
- Bénéfice: 6 %
- TVA: 18 %

## F Aménagements et finitions

### FS Revêtements de sols

#### FSS Paillassons

**FSS020** m² Paillasson en PVC.
Paillasson avec base en PVC, finition superficielle avec boucles entrelacées de vinyle de couleur bleue, épaisseur totale 10 mm, de 1,2 m de largeur, usage intérieur et extérieur, enroulable, installé dans un décaissement de sol formé d'une fosse de 10 mm de profondeur (non comprise dans ce prix). Comprend la préparation de la surface support.
Inclut: Préparation de la surface support. Mise en place du paillasson.
Critère pour le métré: Surface mesurée selon documentation graphique du Projet.
Critère pour le mémoire: On mesurera la surface réellement exécutée selon les spécifications du Projet.

| Code | U | Désignation | Quantité | Prix | Montant |
|---|---|---|---|---|---|
| mt18fep010dtc | m² | Paillasson avec base en PVC, finition superficielle avec boucles entrelacées de vinyle de couleur bleue, épaisseur totale 10 mm, de 1,2 m de largeur, usage intérieur et extérieur, enroulable, à installer dans un décaissement de sol formé d'une fosse de 10 mm de profondeur. (matériau) | 1 | 28008.71 | 28008.710 |
| mo027 | h | Compagnon professionnel III/CP2 poseur de moquettes et de revêtements textiles. (main-d'œuvre) | 0.043 | 1654.86 | 71.159 |
| mo065 | h | Ouvrier professionnel II/OP poseur de moquettes et de revêtements textiles. (main-d'œuvre) | 0.043 | 972.98 | 41.838 |
| % | % | Frais de chantier des unités d'ouvrage | 2 % | 28121.707 | 562.434 |
|  |  | Coûts directs |  |  | 28684.141 |
