# Cadre périphérique pour tapis d'entrée au bâtiment

- Propriété du fichier: CYPE Ingenieros S.A.
- Format: FIEBDC-3/2016
- Logiciel: Générateur de prix de la construction. CYPE Ingenieros, S.A.
- Date: 03/10/2024
- Zone géographique: Sénégal
- Devise: XOF
- Coûts indirects: 3 %
- Frais généraux: 13 %
- Bénéfice: 6 %
- TVA: 18 %

## F Aménagements et finitions

### FS Revêtements de sols

#### FSS Paillassons

**FSS070** m Cadre périphérique pour tapis d'entrée au bâtiment.
Cadre périphérique pour tapis d'entrée du bâtiment, constituée de cornières en aluminium, finition naturelle, avec ailes de 15x25 mm de longueur et 3 mm d'épaisseur. POSE: dans le décaissement du revêtement de sol.
Critère d'évaluation économique: Le prix ne comprend pas la réalisation du rainurage.
Inclut: Préparation de la surface support. Mise en place et fixation mécanique du profilé. Scellement des joints.
Critère pour le métré: Longueur mesurée selon documentation graphique du Projet.
Critère pour le mémoire: On mesurera la longueur réellement exécutée selon les spécifications du Projet.

| Code | U | Désignation | Quantité | Prix | Montant |
|---|---|---|---|---|---|
| mt18fel020ad | m | Cadre périphérique pour tapis d'entrée du bâtiment, constituée de cornières en aluminium, finition naturelle, avec ailes de 15x25 mm de longueur et 3 mm d'épaisseur, et éléments de fixation au support. (matériau) | 1 | 15745.41 | 15745.410 |
| mt20wwa030 | U | Cartouche de 310 cm³ de mastic de polyuréthane imperméable. (matériau) | 0.032 | 6403.13 | 204.900 |
| mo027 | h | Compagnon professionnel III/CP2 poseur de moquettes et de revêtements textiles. (main-d'œuvre) | 0.143 | 1683.89 | 240.796 |
| % | % | Frais de chantier des unités d'ouvrage | 2 % | 16191.106 | 323.822 |
|  |  | Coûts directs |  |  | 16514.928 |

Déchets:
- pose: mt18fel020ad; facteur de déchet 0.024
- pose: mt20wwa030 Cartouche de 310 cm³ de mastic de polyuréthane imperméable; facteur de déchet 0.06

## Ressources

**mt18fel020ad** m Cadre périphérique pour tapis d'entrée du bâtiment
Données techniques: Coût énergétique 36.039 MJ; Émission de CO2 2.634 kg; Code CED 17 04 02; Masse de l'élément 0.315 kg; Volume 0.00021 m3
Déchets:
- emballage: re170203 Plastique. (composant de déchet); quantité 0.008 kg; Code CED 17 02 03; Masse de l'élément 1 kg; Volume 0.001667 m3

**mt20wwa030** U Cartouche de 310 cm³ de mastic de polyuréthane imperméable
Données techniques: Coût énergétique 12.716 MJ; Émission de CO2 0.628 kg; Code CED 17 09 04; Masse de l'élément 0.021 kg; Volume 0.000014 m3
Déchets:
- emballage: re170203 Plastique; quantité 0.1 kg
