# Réparation superficielle et finition de structure en béton, avec du mortier à base de ciment, modifié avec des polymères

- Propriété du fichier: CYPE Ingenieros S.A.
- Format: FIEBDC-3/2016
- Logiciel: Générateur de prix de la construction. CYPE Ingenieros, S.A.
- Date: 15/04/2024
- Zone géographique: Sénégal
- Devise: XOF
- Coûts indirects: 3 %
- Frais généraux: 13 %
- Bénéfice: 6 %
- TVA: 18 %

## G Structure et gros oeuvre

### GA Transformations et réparations

#### GAE Réparation d'éléments en béton

**GAE120** m² Réparation superficielle et finition de structure en béton, avec du mortier à base de ciment, modifié avec des polymères.
Application manuelle de mortier, modifié avec des polymères, composé de liants hydrauliques, résines polymériques, granulats siliceux et additifs organiques et inorganiques, couleur grise, avec résistance à la compression à 28 jours supérieure à 24 N/mm², classe R2, type PCC, selon NF EN 1504-3, Euroclasse A1 de réaction au feu, selon NF EN 13501-1, en couche de 3 mm d'épaisseur moyenne, avec finition superficielle talochée avec taloche éponge ou taloche en bois, pour la réparation des surfaces endommagées dans les structures en béton.
Inclut: Humectage de la surface support. Préparation du mélange. Application du produit. Profilage des arêtes. Séchage.
Critère pour le métré: Surface mesurée selon documentation graphique du Projet.
Critère pour le mémoire: On mesurera la surface réellement exécutée selon les spécifications du Projet.

| Code | U | Désignation | Quantité | Prix | Montant |
|---|---|---|---|---|---|
| mt09rew010b | kg | Mortier, modifié avec des polymères, composé de liants hydrauliques, résines polymériques, granulats siliceux et additifs organiques et inorganiques, couleur grise, avec résistance à la compression à 28 jours supérieure à 24 N/mm², classe R2, type PCC, selon NF EN 1504-3, Euroclasse A1 de réaction au feu, selon NF EN 13501-1, pour réparation superficielle et finition des structures en béton. (matériau) | 4.5 | 590.87 | 2658.915 |
| mo020 | h | Compagnon professionnel III/CP2 construction. (main-d'œuvre) | 0.563 | 1654.86 | 931.686 |
| mo113 | h | Ouvrier d'exécution I/OE1 construction. (main-d'œuvre) | 0.563 | 935.45 | 526.658 |
| % | % | Frais de chantier des unités d'ouvrage | 2 % | 4117.259 | 82.345 |
|  |  | Coûts directs |  |  | 4199.604 |

Déchets:
- pose: mt09rew010b; facteur de déchet 0.07

## Ressources

**mt09rew010b** kg Mortier, modifié avec des polymères
Données techniques: Coût énergétique 2.251 MJ; Émission de CO2 0.184 kg; Code CED 17 09 04; Masse de l'élément 1 kg; Volume 0.000667 m3
Déchets:
- emballage: re170203 Plastique. (composant de déchet); quantité 0.003 kg; Code CED 17 02 03; Masse de l'élément 1 kg; Volume 0.001667 m3
