# Mise en place des injecteurs externes, tous les 20 cm, dans un fissure d'élément en béton, avec adhésif thixotropique à deux composants à base de résine époxy

- Propriété du fichier: CYPE INGENIEROS, S.A.
- Format: FIEBDC-3/2002
- Zone géographique: Sénégal
- Devise: XOF
- Coûts indirects: 3.00 %
- Frais généraux: 13.00 %
- Bénéfice: 6.00 %
- TVA: 18.00 %

**GAE180** m Mise en place des injecteurs externes, tous les 20 cm, dans un fissure d'élément en béton, avec adhésif thixotropique à deux composants à base de résine époxy.
Mise en place des injecteurs externes, tous les 20 cm, dans un fissure d'élément en béton, avec adhésif thixotropique à deux composants à base de résine époxy.
Inclut: Implantation. Fixation des injecteurs. Retrait des injecteurs.
Critère de métré de projet: Longueur mesurée selon documentation graphique du Projet.
Critère de mesure de l'ouvrage: On mesurera la longueur réellement exécutée selon les spécifications du Projet.
Critère d'évaluation économique: Le prix ne comprend pas l'injection de la résine.

| Code | U | Désignation | Quantité | Prix | Montant |
|---|---|---|---|---|---|
| mt09reh121 | U | Couvercle injecteur externe. (matériau) | 5.000 | 287.14 | 1435.70 |
| mt09reh122 | U | Injecteur externe. (matériau) | 5.000 | 934.87 | 4674.35 |
| mt09reh120a | kg | Adhésif thixotropique à deux composants à base de résine époxy, pour l'union correcte du béton frais et du béton durci ou pour améliorer l'adhérence du béton durci et de l'acier, selon NF EN 1504-7. (matériau) | 0.225 | 7248.11 | 1630.82 |
| mo020 | h | Compagnon professionnel III/CP2 construction. (main-d'œuvre) | 0.475 | 1107.88 | 526.24 |
| mo112 | h | Ouvrier d'exécution I/OE2 construction. (main-d'œuvre) | 0.503 | 632.09 | 317.94 |
| % | % | Frais de chantier des unités d'ouvrage | 2 % | 8585.05 | 171.70 |
|  |  | Coûts directs |  |  | 8756.75 |
