# Mise en place des injecteurs internes en polyéthylène tous les 35 cm

- Propriété du fichier: CYPE INGENIEROS, S.A.
- Format: FIEBDC-3/2002
- Zone géographique: Sénégal
- Coûts indirects: 3.00 %
- Frais généraux: 13.00 %
- Bénéfice: 6.00 %
- TVA: 18.00 %

**GAE230** m Mise en place des injecteurs internes en polyéthylène tous les 35 cm, dans une fissure d'élément en béton, dans des trous de entre 6 et 25 mm de diamètre, sécants au plan de la fissure, réalisés en quinconce; et le rebouchage superficiel de la fissure avec adhésif thixotropique à deux composants à base de résine époxy.
Fixation des injecteurs internes en polyéthylène ou dans une fissure d'élément en béton, dans des trous d'entre 6 et 25 mm de diamètre, sécants au plan de la fissure, réalisés n quinconce tous les 35 cm, et le rebouchage superficiel de la fissure avec adhésif thixotropique à deux composants à base de résine époxy, afin d'éviter la fuite du lait pendant le processus d'injection. Comprend la mise en place et le retrait des injecteurs, et la suppression du matériau de rebouchage excédant, à la fin des travaux.
Inclut: Rebouchage superficiel de la fissure. Implantation. Réalisation des trous. Introduction des injecteurs. Retrait des injecteurs. Suppression du matériau de rebouchage excédant.
Critère de métré de projet: Longueur moyenne selon documentation graphique du Projet.
Critère de mesure de l'ouvrage: On mesurera la longueur réellement exécutée selon les spécifications du Projet.

| Code | U | Désignation | Quantité | Prix | Montant |
|---|---|---|---|---|---|
| mt09reh123 | U | Injecteur interne, en polyéthylène. (matériau) | 2.850 | 0.26 | 0.74 |
| mt09reh120a | kg | Adhésif thixotropique à deux composants à base de résine époxy, pour l'union correcte du béton frais et du béton durci ou pour améliorer l'adhérence du béton durci et de l'acier, selon NF EN 1504-7. (matériau) | 0.200 | 10.78 | 2.16 |
| mo020 | h | Compagnon professionnel III/CP2 construction. (main-d'œuvre) | 0.579 | 1.47 | 0.85 |
| mo112 | h | Ouvrier d'exécution I/OE2 construction. (main-d'œuvre) | 0.579 | 0.83 | 0.48 |
| % | % | Coûts directs complémentaires | 2 % | 4.23 | 0.08 |
|  |  | Coûts directs |  |  | 4.31 |
