# Panneau sandwich pour plancher, sur ossature bois

- Propriété du fichier: CYPE Ingenieros S.A.
- Format: FIEBDC-3/2016
- Logiciel: Générateur de prix de la construction. CYPE Ingenieros, S.A.
- Date: 15/04/2024
- Zone géographique: Sénégal
- Devise: XOF
- Coûts indirects: 3 %
- Frais généraux: 13 %
- Bénéfice: 6 %
- TVA: 18 %

## G Structure et gros oeuvre

### GP Planchers

#### GPO Bois

**GPO070** m² Panneau sandwich pour plancher, sur ossature bois.
Panneau sandwich à languette et rainure sur les quatre côtés, constitué de: côté extérieur de plaque de plâtre renforcé avec des fibres, de 12 mm d'épaisseur, noyau isolant de mousse de polystyrène extrudé de 40 mm d'épaisseur et côté intérieur de plaque de plâtre renforcé avec des fibres, de 12 mm d'épaisseur, de 2400x550 mm, transmittance thermique 0,774 W/(m²K), Euroclasse B-s1, d0 de réaction au feu, selon NF EN 13501-1, fixé avec vis autoformeuses à tête fraisée, en acier galvanisé, sur ossature bois, avec une portée entre les appuis de 40 cm, pour plancher.
Critère d'évaluation économique: Le prix ne comprend pas le revêtement de sol.
Inclut: Implantation et coupe des panneaux. Mise en place et fixation du panneau sandwich.
Critère pour le métré: Surface mesurée selon documentation graphique du Projet.
Critère pour le mémoire: On mesurera la surface réellement exécutée selon les spécifications du Projet.

| Code | U | Désignation | Quantité | Prix | Montant |
|---|---|---|---|---|---|
| mt13pst100h | U | Vis autoformeuse à tête fraisée, d'acier galvanisé, de 6 mm de diamètre et 110 mm de longueur. (matériau) | 16 | 355.46 | 5687.360 |
| mt13pst040hh | m² | Panneau sandwich à languette et rainure sur les quatre côtés, constitué de: côté extérieur de plaque de plâtre renforcé avec des fibres, de 12 mm d'épaisseur, noyau isolant de mousse de polystyrène extrudé de 40 mm d'épaisseur et côté intérieur de plaque de plâtre renforcé avec des fibres, de 12 mm d'épaisseur, de 2400x550 mm, transmittance thermique 0,774 W/(m²K), Euroclasse B-s1, d0 de réaction au feu, selon NF EN 13501-1. (matériau) | 1.05 | 40323.03 | 42339.182 |
| mo054 | h | Compagnon professionnel III/CP2 poseur d'isolants rigides ou flexibles. (main-d'œuvre) | 0.296 | 1700.48 | 503.342 |
| mo101 | h | Ouvrier professionnel II/OP poseur d'isolants rigides ou flexibles. (main-d'œuvre) | 0.296 | 972.98 | 288.002 |
| % | % | Frais de chantier des unités d'ouvrage | 2 % | 48817.886 | 976.358 |
|  |  | Coûts directs |  |  | 49794.244 |

Déchets:
- pose: mt13pst100h Vis autoformeuse à tête fraisée, d'acier galvanisé, de 6 mm de diamètre et 110 mm de longueur; facteur de déchet 0.00390476
- pose: mt13pst040hh; facteur de déchet 0.0218837

## Ressources

**mt13pst100h** U Vis autoformeuse à tête fraisée, d'acier galvanisé, de 6 mm de diamètre et 110 mm de longueur
Données techniques: Coût énergétique 0.551 MJ; Émission de CO2 0.056 kg; Code CED 17 04 05; Masse de l'élément 0.021 kg; Volume 0.00001 m3
Déchets:
- emballage: re150101 Emballages en papier et en carton. (composant de déchet); quantité 0.001 kg; Code CED 15 01 01; Masse de l'élément 1 kg; Volume 0.001333 m3

**mt13pst040hh** m² Panneau sandwich à languette et rainure sur les quatre côtés
Données techniques: Coût énergétique 1.714 MJ; Émission de CO2 30.055 kg; Code CED 17 08 02; Masse de l'élément 30.03 kg; Volume 0.03003 m3
Déchets:
- emballage: re170203 Plastique. (composant de déchet); quantité 0.005 kg; Code CED 17 02 03; Masse de l'élément 1 kg; Volume 0.001667 m3
