# Essai sur dalles en granito

- Propriété du fichier: CYPE Ingenieros S.A.
- Format: FIEBDC-3/2016
- Logiciel: Générateur de prix de la construction. CYPE Ingenieros, S.A.
- Date: 03/10/2024
- Zone géographique: Sénégal
- Devise: XOF
- Coûts indirects: 3 %
- Frais généraux: 13 %
- Bénéfice: 6 %
- TVA: 18 %

## Q Contrôle de qualité et essais

### QB Revêtements de sols

#### QBT En granito

**QBT010** U Essai sur dalles en granito.
Essais à réaliser en laboratoire accrédité dans le domaine technique correspondant, sur un échantillon de dalle de granito d'utilisation extérieur, pris sur chantier, pour la détermination des caractéristiques suivantes: caractéristiques géométriques, aspect et texture selon NF EN 13748-2. Comprend le déplacement au site et le rapport des résultats.
Inclut: Déplacement sur chantier. Prise d'échantillons. Réalisation des essais. Rédaction d'un rapport des résultats des essais réalisés.
Critère pour le métré: Essai à réaliser, selon documentation du Plan de contrôle de qualité.

| Code | U | Désignation | Quantité | Prix | Montant |
|---|---|---|---|---|---|
| mt49des010 | U | Répercussion de déplacement sur site pour la prise d'échantillons. (matériau) | 1 | 647.31 | 647.310 |
| mt49bco020 | U | Prise sur chantier d'échantillons de dalle de ciment (hydraulique, pâte et granito), dont le poids ne dépasse pas 50 kg. (matériau) | 1 | 27195.82 | 27195.820 |
| mt49bco130a | U | Essai pour déterminer les caractéristiques géométriques, aspect et texture d'un échantillon de dalle de ciment (hydraulique, pâte et granito) pour usage extérieur, selon NF EN 13748-2. (matériau) | 1 | 25866.21 | 25866.210 |
| mt49bco030 | U | Rapport des résultats des essais réalisés sur un échantillon de dalle de ciment (hydraulique, pâte et granito). (matériau) | 1 | 84027.99 | 84027.990 |
| % | % | Frais de chantier des unités d'ouvrage | 2 % | 137737.330 | 2754.747 |
|  |  | Coûts directs |  |  | 140492.077 |
