# Essai sur un échantillon de brique de grandes dimensions en terre cuite, avec détermination de: caractéristiques dimensionnelles, structurales et de forme

- Propriété du fichier: CYPE INGENIEROS, S.A.
- Format: FIEBDC-3/2002
- Zone géographique: Sénégal
- Devise: XOF
- Coûts indirects: 3.00 %
- Frais généraux: 13.00 %
- Bénéfice: 6.00 %
- TVA: 18.00 %

**QLB010** U Essai sur un échantillon de brique de grandes dimensions en terre cuite, avec détermination de: caractéristiques dimensionnelles, structurales et de forme.
Essais à réaliser en laboratoire certifié dans la zone technique correspondante, sur un échantillon de brique de grandes dimensions en terre cuite, prise sur site, pour la détermination des caractéristiques suivantes: caractéristiques dimensionnelles, structurales et de forme selon NF EN 772-16. Comprend le déplacement au chantier et le rapport des résultats.
Inclut: Déplacement sur chantier. Prise d'échantillons. Réalisation des essais. Rédaction d'un rapport des résultats des essais réalisés.
Critère de métré de projet: Essai à réaliser, selon documentation du Plan de contrôle de qualité.

| Code | U | Désignation | Quantité | Prix | Montant |
|---|---|---|---|---|---|
| mt49des010 | U | Répercussion de déplacement sur site pour la prise d'échantillons. (matériau) | 1.000 | 624.72 | 624.72 |
| mt49blc020 | U | Prise sur chantier d'échantillons de brique de grandes dimensions en terre cuite, dont le poids ne dépasse pas 50 kg. (matériau) | 1.000 | 27031.82 | 27031.82 |
| mt49blc050 | U | Essai pour déterminer les caractéristiques dimensionnelles, structurales et de forme d'un échantillon de brique de grandes dimensions en terre cuite, selon NF EN 772-16. (matériau) | 1.000 | 81213.64 | 81213.64 |
| mt49blc030 | U | Rapport des résultats des essais réalisés sur un échantillon de brique de grandes dimensions en terre cuite. (matériau) | 1.000 | 81095.45 | 81095.45 |
| % | % | Coûts directs complémentaires | 2 % | 189965.63 | 3799.31 |
|  |  | Coûts directs |  |  | 193764.94 |
