# Médecine préventive et premiers soins

- Propriété du fichier: CYPE Ingenieros S.A.
- Format: FIEBDC-3/2016
- Logiciel: Générateur de prix de la construction. CYPE Ingenieros, S.A.
- Date: 03/10/2024
- Zone géographique: Sénégal
- Devise: XOF
- Coûts indirects: 3 %
- Frais généraux: 13 %
- Bénéfice: 6 %
- TVA: 18 %

## S Sécurité et santé

### SM Médecine préventive et premiers soins

#### SMX Médecine préventive et premiers soins

**SMX010** U Médecine préventive et premiers soins.
Prix: 65595.7
Médecine préventive et premiers soins, nécessaires pour le respect de la norme en vigueur en matière de Sécurité et Santé au Travail.
Critère d'évaluation économique: Le prix comprend le renouvellement du matériel et des médicaments.
Critère pour le métré: Nombre d'unités prévues, selon Plan général de coordination en matière de sécurité et de protection de la santé.
Critère pour le mémoire: On mesurera le nombre d'unités réellement réalisées selon spécifications d'Étude ou d'Étude Basique de Sécurité et Santé.

| Code | U | Désignation | Prix |
|---|---|---|---|
| % | % | Frais de chantier des unités d'ouvrage | 0 |
