# Tablette pour serviettes, en acier inoxydable AISI 304 avec finition satinée

- Propriété du fichier: CYPE INGENIEROS, S.A.
- Format: FIEBDC-3/2002
- Zone géographique: Sénégal
- Devise: XOF
- Coûts indirects: 3.00 %
- Frais généraux: 13.00 %
- Bénéfice: 6.00 %
- TVA: 18.00 %

**TBA040** U Tablette pour serviettes, en acier inoxydable AISI 304 avec finition satinée.
Tablette pour serviettes, en acier inoxydable AISI 304 avec finition satinée, de 600x230 mm, fixé au support avec les fixations fournies par le fabricant. Totalement monté.
Inclut: Implantation et tracé sur le parement de l'emplacement de l'accessoire. Mise en place et fixation des accessoires de support.
Critère de métré de projet: Nombre d'unités prévues, selon documentation graphique du Projet.
Critère de mesure de l'ouvrage: On mesurera le nombre d'unités réellement mises en place selon les spécifications du Projet.

| Code | U | Désignation | Quantité | Prix | Montant |
|---|---|---|---|---|---|
| mt31abp060a | U | Tablette pour serviettes, en acier inoxydable AISI 304 avec finition satinée, de 600x230 mm. (matériau) | 1.000 | 47249.96 | 47249.96 |
| mo107 | h | Ouvrier professionnel II/OP plombier. (main-d'œuvre) | 0.276 | 646.61 | 178.46 |
| % | % | Coûts directs complémentaires | 2 % | 47428.42 | 948.57 |
|  |  | Coûts directs |  |  | 48376.99 |
