# Robinetterie temporisée, installation encastrée constituée de robinet de chasse pour WC, en laiton chromé et éléments de connexion et une vanne de passage

- Propriété du fichier: CYPE INGENIEROS, S.A.
- Format: FIEBDC-3/2002
- Zone géographique: Sénégal
- Devise: XOF
- Coûts indirects: 3.00 %
- Frais généraux: 13.00 %
- Bénéfice: 6.00 %
- TVA: 18.00 %

**TBW010** U Robinetterie temporisée, installation encastrée constituée de robinet de chasse pour WC, en laiton chromé et éléments de connexion et une vanne de passage.
Robinetterie temporisée, installation encastrée constituée de robinet de chasse pour WC, en laiton chromé, débit de 1,2 l/s, pour mise en place encastrée. Comprend éléments de connexion et une vanne de passage. Totalement installée, connectée, testée et en fonctionnement.
Inclut: Implantation. Mise en place du robinet de chasse. Connexion.
Critère de métré de projet: Nombre d'unités prévues, selon documentation graphique du Projet.
Critère de mesure de l'ouvrage: On mesurera le nombre d'unités réellement mises en place selon les spécifications du Projet.

| Code | U | Désignation | Quantité | Prix | Montant |
|---|---|---|---|---|---|
| mt31gmp410aa | U | Robinet de chasse pour WC, en laiton chromé, débit de 1,2 l/s, pour mise en place encastrée; y compris éléments de connexion et une vanne de passage. (matériau) | 1.000 | 155673.55 | 155673.55 |
| mt37www010 | U | Produits complémentaires pour installations de plomberie. (matériau) | 1.000 | 1181.90 | 1181.90 |
| mo008 | h | Compagnon professionnel III/CP2 plombier. (main-d'œuvre) | 0.685 | 1140.72 | 781.39 |
| % | % | Frais de chantier des unités d'ouvrage | 2 % | 157636.84 | 3152.74 |
|  |  | Coûts directs |  |  | 160789.58 |
