# Bâti support encastré pour WC suspendu

- Propriété du fichier: CYPE Ingenieros S.A.
- Format: FIEBDC-3/2016
- Logiciel: Générateur de prix de la construction. CYPE Ingenieros, S.A.
- Date: 15/04/2024
- Zone géographique: Sénégal
- Devise: XOF
- Coûts indirects: 3 %
- Frais généraux: 13 %
- Bénéfice: 6 %
- TVA: 18 %

## T Équipements techniques

### TB Équipements sanitaires

#### TBW WC et urinoirs

**TBW090** U Bâti support encastré pour WC suspendu.
Bâti support prémonté en acier galvanisé, pour WC ou bidet suspendus, testé pour une charge de 400 kg, avec fixations et support réglable en hauteur. Installation encastrée dans un mur en maçonnerie.
Inclut: Implantation. Mise en place et fixation.
Critère pour le métré: Nombre d'unités prévues, selon documentation graphique du Projet.
Critère pour le mémoire: On mesurera le nombre d'unités réellement mises en place selon les spécifications du Projet.

| Code | U | Désignation | Quantité | Prix | Montant |
|---|---|---|---|---|---|
| mt30oli083a | U | Bâti support prémonté en acier galvanisé, pour WC ou bidet suspendus, testé pour une charge de 400 kg, avec fixations et support réglable en hauteur, à encastrer dans un mur en maçonnerie. (matériau) | 1 | 64756.34 | 64756.340 |
| mo008 | h | Compagnon professionnel III/CP2 plombier. (main-d'œuvre) | 0.272 | 1700.48 | 462.531 |
| % | % | Frais de chantier des unités d'ouvrage | 2 % | 65218.871 | 1304.377 |
|  |  | Coûts directs |  |  | 66523.248 |

## Ressources

**mt30oli083a** U Bâti support prémonté en acier galvanisé
Données techniques: Coût énergétique 70.035 MJ; Émission de CO2 5.997 kg
Déchets:
- emballage: re150101 Emballages en papier et en carton. (composant de déchet); quantité 0.072 kg; Code CED 15 01 01; Masse de l'élément 1 kg; Volume 0.001333 m3
