# Déclencheur manuel, analogique

- Propriété du fichier: CYPE Ingenieros S.A.
- Format: FIEBDC-3/2016
- Logiciel: Générateur de prix de la construction. CYPE Ingenieros, S.A.
- Date: 15/04/2024
- Zone géographique: Sénégal
- Devise: XOF
- Coûts indirects: 3 %
- Frais généraux: 13 %
- Bénéfice: 6 %
- TVA: 18 %

## T Équipements techniques

### TI Protections contre les incendies

#### TIA Détection et alarme

**TIA160** U Déclencheur manuel, analogique.
Déclencheur manuel analogique dirigeable de réarmement manuel avec isolant de court-circuit, en ABS couleur rouge, avec DEL d'activation et indicatrice d'alarme. Comprend les éléments de fixation.
Inclut: Implantation. Fixation au parement. Montage, connexion et contrôle de son bon fonctionnement.
Critère pour le métré: Nombre d'unités prévues, selon documentation graphique du Projet.
Critère pour le mémoire: On mesurera le nombre d'unités réellement exécutées selon les spécifications du Projet.

| Code | U | Désignation | Quantité | Prix | Montant |
|---|---|---|---|---|---|
| mt41pig560 | U | Déclencheur manuel analogique dirigeable de réarmement manuel avec isolant de court-circuit, en ABS couleur rouge, avec DEL d'activation et indicatrice d'alarme, selon NF EN 54-11. Comprend les éléments de fixation. (matériau) | 1 | 34819.81 | 34819.810 |
| mo006 | h | Compagnon professionnel III/CP2 installateur de réseaux et d'équipements de détection et de sécurité. (main-d'œuvre) | 0.645 | 1700.48 | 1096.810 |
| mo105 | h | Ouvrier professionnel II/OP installateur de réseaux et d'équipements de détection et de sécurité. (main-d'œuvre) | 0.645 | 971.13 | 626.379 |
| % | % | Frais de chantier des unités d'ouvrage | 2 % | 36542.999 | 730.860 |
|  |  | Coûts directs |  |  | 37273.859 |

## Ressources

**mt41pig560** U Déclencheur manuel analogique dirigeable de réarmement manuel avec isolant de court-circuit
Données techniques: Coût énergétique 0.018 MJ; Émission de CO2 0.028 kg
Déchets:
- emballage: re150101 Emballages en papier et en carton. (composant de déchet); quantité 0.033 kg; Code CED 15 01 01; Masse de l'élément 1 kg; Volume 0.001333 m3
