# Chapeau de ventilation en PVC, de 125 mm de diamètre, union collée avec adhésif

- Propriété du fichier: CYPE INGENIEROS, S.A.
- Format: FIEBDC-3/2002
- Zone géographique: Sénégal
- Devise: XOF
- Coûts indirects: 3.00 %
- Frais généraux: 13.00 %
- Bénéfice: 6.00 %
- TVA: 18.00 %

**TQN120** U Chapeau de ventilation en PVC, de 125 mm de diamètre, union collée avec adhésif.
Chapeau de ventilation en PVC, de 125 mm de diamètre, pour conduite de ventilation, connecté à l'extrémité supérieure de la colonne avec union collée avec adhésif. Comprend le liquide nettoyeur et l'adhésif pour les tubes et les accessoires de PVC.
Inclut: Implantation. Montage et connexion.
Critère de métré de projet: Nombre d'unités prévues, selon documentation graphique du Projet.
Critère de mesure de l'ouvrage: On mesurera le nombre d'unités réellement exécutées selon les spécifications du Projet.

| Code | U | Désignation | Quantité | Prix | Montant |
|---|---|---|---|---|---|
| mt36vpj030d | U | Chapeau de ventilation en PVC, de 125 mm de diamètre, pour conduite de ventilation. (matériau) | 1.000 | 15527.90 | 15527.90 |
| mt11var009 | l | Liquide nettoyeur pour collage par adhésif de tubes et accessoires en PVC. (matériau) | 0.009 | 10093.89 | 90.85 |
| mt11var010 | l | Adhésif pour tubes et accessoires en PVC. (matériau) | 0.004 | 15380.38 | 61.52 |
| mo008 | h | Compagnon professionnel III/CP2 plombier. (main-d'œuvre) | 0.192 | 1010.86 | 194.09 |
| mo107 | h | Ouvrier professionnel II/OP plombier. (main-d'œuvre) | 0.192 | 566.02 | 108.68 |
| % | % | Coûts directs complémentaires | 2 % | 15983.04 | 319.66 |
|  |  | Coûts directs |  |  | 16302.70 |
