# Registre de régulation du débit d'air

- Propriété du fichier: CYPE Ingenieros S.A.
- Format: FIEBDC-3/2016
- Logiciel: Générateur de prix de la construction. CYPE Ingenieros, S.A.
- Date: 15/04/2024
- Zone géographique: Sénégal
- Devise: XOF
- Coûts indirects: 3 %
- Frais généraux: 13 %
- Bénéfice: 6 %
- TVA: 18 %

## T Équipements techniques

### TV Climatisation et ventilation

#### TVA Distribution d'air

**TVA240** U Registre de régulation du débit d'air.
Registre rectangulaire pour la régulation du débit d'air et de la pression pour la fermeture des conduits dans les installations de ventilation avec lames accouplées dans le même sens, de 200x180 mm, lames profilées de tôle en acier galvanisé, axes et leviers extérieurs d'acier zingué, douilles de plastique spécial, actionnement situé dans le côté droit du registre. Comprend les accessoires de montage et les éléments de fixation.
Inclut: Implantation. Fixation du registre. Connexion au conduit. Contrôle de son bon fonctionnement.
Critère pour le métré: Nombre d'unités prévues, selon documentation graphique du Projet.
Critère pour le mémoire: On mesurera le nombre d'unités réellement exécutées selon les spécifications du Projet.

| Code | U | Désignation | Quantité | Prix | Montant |
|---|---|---|---|---|---|
| mt42trx360ia1a | U | Registre rectangulaire pour la régulation du débit d'air et de la pression pour la fermeture des conduits dans les installations de ventilation avec lames accouplées dans le même sens, de 200x180 mm, lames profilées de tôle en acier galvanisé, axes et leviers extérieurs d'acier zingué, douilles de plastique spécial, actionnement situé dans le côté droit du registre. (matériau) | 1 | 93217.62 | 93217.620 |
| mo005 | h | Compagnon professionnel III/CP2 installateur de climatisation. (main-d'œuvre) | 0.2 | 1700.48 | 340.096 |
| mo104 | h | Ouvrier professionnel II/OP installateur de climatisation. (main-d'œuvre) | 0.2 | 971.13 | 194.226 |
| % | % | Frais de chantier des unités d'ouvrage | 2 % | 93751.942 | 1875.039 |
|  |  | Coûts directs |  |  | 95626.981 |

## Ressources

**mt42trx360ia1a** U Registre rectangulaire pour la régulation du débit d'air et de la pression pour la fermeture des conduits dans les
Données techniques: Coût énergétique 6.497 MJ; Émission de CO2 0.432 kg
Déchets:
- emballage: re150101 Emballages en papier et en carton. (composant de déchet); quantité 0.133 kg; Code CED 15 01 01; Masse de l'élément 1 kg; Volume 0.001333 m3
- emballage: re170203 Plastique. (composant de déchet); quantité 0.066 kg; Code CED 17 02 03; Masse de l'élément 1 kg; Volume 0.001667 m3
