# Gaine souple à double paroi, en aluminium/polyester, avec isolation acoustique

- Propriété du fichier: CYPE Ingenieros S.A.
- Format: FIEBDC-3/2016
- Logiciel: Générateur de prix de la construction. CYPE Ingenieros, S.A.
- Date: 15/04/2024
- Zone géographique: Sénégal
- Devise: XOF
- Coûts indirects: 3 %
- Frais généraux: 13 %
- Bénéfice: 6 %
- TVA: 18 %

## T Équipements techniques

### TV Climatisation et ventilation

#### TVC Conduits d'admission et d'extraction pour ventilation

**TVC220** m Gaine souple à double paroi, en aluminium/polyester, avec isolation acoustique.
Conduit de ventilation, formé de tube flexible à double paroi en aluminium/polyester avec isolation acoustique, composé de paroi intérieure en polyester de 80 mm de diamètre, paroi extérieure en aluminium et polyester, et isolation acoustique entre parois via fibre de verre de 25 mm d'épaisseur, intervalle de température de travail de -10 à 70°C. Comprend le matériau auxiliaire pour le montage et la fixation à l'ouvrage, les accessoires et les pièces spéciales.
Inclut: Implantation du parcours du conduit et de la situation des éléments de fixation. Présentation des tuyaux, des accessoires et des pièces spéciales. Fixation des produits complémentaires pour le montage et la fixation à l'ouvrage. Montage, connexion et contrôle de son bon fonctionnement.
Critère pour le métré: Longueur mesurée selon documentation graphique du Projet.
Critère pour le mémoire: On mesurera la longueur réellement exécutée selon les spécifications du Projet.

| Code | U | Désignation | Quantité | Prix | Montant |
|---|---|---|---|---|---|
| mt42ald129a | U | Matériau auxiliaire pour montage et fixation à l'ouvrage des conduits flexibles à double paroi en aluminium/polyester avec isolation acoustique, de 80 mm de diamètre intérieur. (matériau) | 1 | 386.28 | 386.280 |
| mt42ald128ac | m | Tube flexible à double paroi en aluminium/polyester avec isolation acoustique, composé de paroi intérieure en polyester de 80 mm de diamètre, paroi extérieure en aluminium et polyester, et isolation acoustique entre parois via fibre de verre de 25 mm d'épaisseur, intervalle de température de travail de -10 à 70°C, avec le prix augmenté de 10% pour cause d'accessoires et pièces spéciales. (matériau) | 1 | 8533.97 | 8533.970 |
| mo011 | h | Compagnon professionnel III/CP2 monteur. (main-d'œuvre) | 0.191 | 1700.48 | 324.792 |
| mo080 | h | Ouvrier professionnel II/OP monteur. (main-d'œuvre) | 0.095 | 972.98 | 92.433 |
| % | % | Frais de chantier des unités d'ouvrage | 2 % | 9337.475 | 186.750 |
|  |  | Coûts directs |  |  | 9524.225 |
